# Kanalsanierung Karl-Arnold-Straße
Angebotsaufforderung (GAEB 90, DA83)
DV-Nummer: 0905041
Eröffnung: 29.01.14
Währung: EUR
Auftraggeber: Gemeinde Weeze, Cyriakusplatz 13-14, 47652 Weeze,

## LV-Erneuerung RW-Kanal Karl-Arnold-Straß
Datum: 13.12.13

### Titel 01 Erneuerung Regenwasserkanal

**01.10 Baustelleneinrichtung für alle Abschnitte**
Baustelle einrichten und vorhalten für sämtliche
Abschnitte der Baustelle.
Geräte, Werkzeuge und sonstige Betriebsmittel, die zur
vertragsgemäßen Durchführung der Bauleistungen
erforderlich sind, auf die Baustelle bringen,
bereitstellen und soweit der Geräteeinsatz nicht
gesondert berechnet wird betriebsfertig aufstellen
einschl. der dafür notwendigen Arbeiten.
Die erforderlichen festen Anlagen herstellen. Baubüros,
Unterkünfte, Werkstätten, Lagerschuppen und dgl.,
soweit erforderlich, antransportieren, aufbauen und
einrichten. Strom-, Wasser-, Fernsprechanschluß sowie
Entsorgungseinrichtungen und dgl. für die Baustelle,
soweit erforderlich, herstellen und vorhalten.Bei
Bedarf Zufahrtswege zur Baustelle sowie Lagerplätze,
sonstige Platzbefestigungen und Wege im
Baustellenbereich anlegen. Kosten für Vorhalten,
Unterhalten und Betreiben der Geräte, Anlagen und
Einrichtungen einschließlich Mieten, Pacht, Gebühren
und dgl. werden nicht mit dieser Pauschale, sondern mit
den Einheitspreisen der betreffenden Teilleistungen
vergütet.
Lager- und Arbeitsplätze können von AG nicht zur
Verfügung gestellt werden. Sie sind vom AN auf seine
Kosten zu beschaffen.
Die Einrichtungspauschale wird in Teilbeträgen
entsprechend dem Baufortschritt vergütet.
Menge: 1,000 psch

**01.20 Baustelle räumen**
Baustelle räumen. Baustelle von allen Geräten, Anlagen,
Einrichtungen und gl.räumen. Benutzte Flächen und Wege
entsprechend dem ursprünglichen Zustand unter Wahrung
der landschaftspflegerischen Belange ordnungsgemäß
herrichten. Verunreinigungen beseitigen.
Die Pauschale gilt für die gesamte Baumaßnahme. Die
Räumung der Baustelle wird nur mit der Schlußrechnung
vergütet.
Menge: 1,000 psch

**01.30 Verkehrssicherung- und regelung des Baustellenbereiches**
Sämtliche Einrichtungen zur Verkehrssicherung und
Verkehrsregelung des Baustellenbereiches einschl. der
Anschlussbereiche an bestehende Straßen, bei
Bauarbeiten an Straßen unter Aufrechterhaltung des
Verkehrs, aufbauen, vorhalten, ständig unterhalten und
betreiben, ggf. umsetzen und abbauen:
- Verkehrs- und Hinweiszeichen
- Leit-, Schutz-, und Sicherheitseinrichtungen
- Beleuchtung Sicherung und Regelung des Verkehrs im
gesamten Baustellenbereich bzw. betroffenen
Straßenabschnitt nach den Vorschriften der StVO, des
Ordnungsamtes und nach Anordnung der Bauleitung.
Ausführung nach RSA95, ZTV-SA 97 und den Vorgaben der
Behörden. Die Längssicherung von Baugruben ist mit
Absperrbaken herzustellen,
Flatterband ist nicht zugelassen.
Einzurechnen in die Pauschale sind:
 - der An- und Abtransport, die Vorhaltung,
 - das Unterhalten aller Einrichtungen,
 - die Betriebskosten, notwendige Umbauarbeiten,
 - die frühzeitige Beantragung der erforderlichen
Genehmigungen.
 Diese Pauschale gilt für die gesamte Ausführungszeit.
70 v.H. der Pauschale werden nach
vollständigem Abbau der
Verkehrssicherungseinrichtungen vergütet.
Menge: 1,000 psch

**01.40 Hinweistafel nach StVO für Umleitungen**
Hinweistafeln (Zeichen 458 StVO) als überörtliche
Verkehrslenkung unter Einbeziehung der Gocher Straße /
B9, des Willy-Brandt-Rings / L361n und des
Marienwasserweges / L361 nach Weisungen der zuständigen
Behörden herstellen, aufbauen und nach Fertigstellung
der Baumaßnahme wieder abbauen. Ausführung nach vom AN
vorgelegten Verkehrszeichenplan und dem jeweiligen
Bauabschnitt der geplanten Vollsperrung.
Das Zeichen ist mindestens 1875 mm hoch und mindestens
1250 mm breit.
Menge: 10,000 St

**01.50 Verkehrssicherung- und Regelung**
Verkehrssicherung und Verkehrsregelung nach StVO
aufbauen, unterhalten und betreiben, gegebenenfalls
mehrfach umsetzen und abbauen. Verkehrszeichen gemäß
StVO (Gefahrenzeichen/Vorschriftzeichen/Richtzeichen/
Zusatzschilder o.ä.) zur Verkehrslenkung außerhalb der
Baustelle nach Weisung der zuständigen Behörden
(Ordnungsamt/Polizei) aufstellen und montieren,
gegebenenfalls beleuchten,vorhalten, nach Beendigung
der Baumaßnahmen demontieren und den alten Zustand
wiederherstellen.
Weisungen der zuständigen Behörden beachten.
60 v.H. der Pauschale werden nach betriebs fertigem
Aufbau, der Rest nach Abbau der
Verkehrsicherungseinrichtungen mit der
Schlußrechnung abgerechnet. Ausführung nach dem vom AN
vorgelegten und von den zuständigen Behörden
genehmigten Verkehrszeichenplan.
Der von der Behörde genehmigte Verkehrszeichenplan ist
der Bauleitung vor Baubeginn vorzulegen.
Die Pauschale gilt für die gesamte Baumaßnahme.
Menge: 1,000 psch

**01.60 Bauzaun auf+ abbauen**
Bauzaun aus mobilen Stahlrahmenelementen, Stützfüße aus
Beton, einschl. sämtlicher Verbindungsteile und der
erforderlichen Toranlagen standsicher aufstellen, für
die Dauer der Bauzeit vorhalten, ggf. mehrfach umsetzen
und nach Abschluss der Bauarbeiten wieder beseitigen.
Absperrungen zur Baustellensicherung gemäß den gültigen
UVV herstellen. Zaunoberkante ca. 2,00 m über Boden.
Toranlage werden übermessen.
Die Absicherung der Einrichtungen und Lagerflächen des
AN ist als Nebenleistung in die entsprechenden
Positionen einzurechnen und wird nicht über diese
Position vergütet.
70 v.H. des Preises werden nach der Aufstellung des
Zaunes vergütet, der Rest nach dem Abbau und
Abtransport.
 Nur auf Anordnung bzw. in Abstimmung mit der
Bauleitung aufgestellte Bauzäune werden vergütet.
Menge: 50,000 m

**01.70 Höhenfestpunkt für die Dauer der Bauzeit**
Höhenfestpunkt, bestehend aus einem Bolzen mit
Rundkopf in einem Betonfundament aus B 25 mit einem
Querschnitt von mind. 0,07 m2, einschl. erforderlicher
Schalung und Aushub komplett einschl. Betonlieferung
herstellen, die Lage ist gemeinsam mit dem AG
festzulegen. Der Höhenfestpunkt ist vor Durchführung
der  ersten Geländeaufnahme durch den AN auf die vom AG
zur Verfügung gestellten Höhenfestpunkte einzumessen.
Während und nach Ablauf von Frostperioden ist die
Höhenlage des Festpunktes zu kontrollieren,
Veränderungen sind zu protokollieren.
Gründungstiefe 80cm
Nach Fertigstellung der Baumaßnahme ist der
Höhenfestpunkt dem AG zu übergeben, bzw. auf Wunsch des
AG zu entfernen. Anfallende Stoffe werden Eigentum des
AN und sind zu beseitigen.
Menge: 1,000 St

**01.80 Vorhandenes Rechteck-Verbundsteinpflaster, 22,5/11,25/8 cm ausbauen, lagern**
Vorhandenes Rechteck-Verbundsteinpflaster in kleinerern
Teilflächen ausbauen. Die noch brauchbaren
Pflastersteine säubern und zur Wiederverwendung
zwischenlagern. Alle unbrauchbaren Pflastersteine und
das Bettungsmaterial zur Verfügung des Unternehmers
abfahren. Art des Pflasters:
Betonsteinpflaster
Normalstein: 22,5/11,25/8 cm
1/1 Randstein: 22,5/11,25/8 cm
1/2 Randstein: 11,25/11,25/8 cm
In mehreren Teilflächen.
Menge: 220,000 m2

**01.90 vorh. Rechteck-Verbundsteinpflaster, 22,5/11,25/8 cm, verlegen, in Teilflächen**
Rechteck-Verbundsteinpflaster des AG, welche im
Rahmen dieser Baumaßnahme gewonnen wurden, in kleineren
Teilfächen einschließlich Pflasterbett herstellen, mit
Pflastersand einschlämmen und überschüssigen Sand
entfernen. Schneiden einzelner Steine einrechnen.
Pflasterbett aus Brechsand-Splitt-Granulat herstellen,
Dicke in verdichtetem Zustand 4 cm. Pflaster in Park-
und sonstigen Nebenflächen.
Betonpflastersteine DIN 18501 - (22,5/11,25/8cm),
Farbe rot, in Reihen verlegen.
In mehreren Teilflächen.
Menge: 170,000 m2

**01.100 All-Verbund-Pflaster, liefern und verlegen**
All-Verbund-Pflaster mit/ohne Fase, mit
Natursteinvorsatz, gemäß DIN 18501 als Verlegeeinheit/
Handverlegung liefern und mit einer Fugenbreite von 3-5
mm gemäß DIN 18318 und ZTV-Pflaster STB 06  fachgerecht
in mehreren Teilflächen einbauen. Um
bei der Verlegung Farbunterschiede zu vermeiden, müssen
die Pflastersteine wechselweise aus mehreren Paketen
genommen und verlegt werden. Nebenarbeiten für
Randanpassung und Anarbeitung an Einbauten in der
Pflasterfläche werden separat vergütet. Die Fugen der
verlegten Fläche werden  hinsichtlich der
Filterstabilität in Abstimmung mit dem verwendeten
Bettungsmaterial  mit trockenem Sand 0/2 mm oder 0/4
mm, Splittgemisch 1/3 mm oder 2/5 mm oder einem
kornabgestuften Brechsand-Splitt-Gemisch 0/5 mm bei
trockenem Wetter durch Einfegen geschlossen. Es wird
empfohlen, gleiches Material für Pflasterbettung und
Fugenverfüllung zu verwenden. Zur Vermeidung von
Fleckenbildung durch überschüssiges Fugenmaterial beim
Abrütteln ist die trockene Pflasterfläche vollkommen
sauber abzukehren. Das Abrütteln muß quer zum verlegten
Stein mit einem geeigneten Plattenrüttler
(Zentrifugalkraft max. 12 KN Betriebsgewicht 130-160
kg) beginnend vom Rand erfolgen. Bei farbigen Steinen
und strukturierten Pflastern ist der Rüttler mit einer
Plattengleitvorrichtung zu versehen. Nach dem Abrütteln
ist das Einfegen bis zum völligen Fugenschluß zu
wiederholen. Ein erneutes Abrütteln wird empfohlen, um
Fugenschluß und Verfestigung zu verbessern.Die
Verlegehinweise des Herstellers zu den speziellen
Produkten sind zu beachten.
Steinhöhe: 8 cm
Steinabmessungen:
Normalstein: 22,5/11,25/8 cm
1/1 Randstein: 22,5/11,25/8 cm
1/2 Randstein: 11,25/11,25/8 cm
In mehreren Teilflächen.
Farbe: rot
Menge: 60,000 m2

**01.110 Vorhandenes Betonsteinpflaster, 20/10/8 cm, ausbauen, lagern**
Vorhandenes Betonsteinpflaster in kleinerern
Teilflächen ausbauen. Die noch brauchbaren
Pflastersteine säubern und zur Wiederverwendung
zwischenlagern. Alle unbrauchbaren Pflastersteine und
das Bettungsmaterial zur Verfügung des Unternehmers
abfahren. Art des Pflasters:
Betonsteinpflaster
Steinabmessungen: 20/10/8cm; 10/10/8cm.
In mehreren Teilflächen.
Menge: 15,000 m2

**01.120 vorh. Betonsteinpflaster, 20/10/8 cm, verlegen, in Teilflächen**
Betonsteinpflaster des AG, welche im
Rahmen dieser Baumaßnahme gewonnen wurden, in kleineren
Teilfächen einschließlich Pflasterbett herstellen, mit
Pflastersand einschlämmen und überschüssigen Sand
entfernen. Schneiden einzelner Steine einrechnen.
Pflasterbett aus Brechsand-Splitt-Granulat herstellen,
Dicke in verdichtetem Zustand 4 cm. Pflaster in Park-
und sonstigen Nebenflächen.
Betonpflastersteine DIN 18501 - (20/10/8cm),
Farbe grau, rot, in Reihen verlegen.
In mehreren Teilflächen.
Menge: 10,000 m2

**01.130 Betonpflaster 10/20/8 cm, liefern u. verlegen, in Reihen**
Rechteckpflastersteine, mit Natursteinvorsatz, gemäß
DIN 18501 liefern und mit einer Fugenbreite von 3-5 mm
gemäß DIN 18318  nach ZTV-Pflaster STB 06 fachgerecht
in kleineren Teilflächen einbauen. Um bei der Verlegung
Farbunterschiede zu vermeiden, müssen die
Pflastersteine wechselweise aus mehreren Paketen
genommen und verlegt werden. Nebenarbeiten für
Randanpassung und Anarbeitung an Einbauten in der
Pflasterfläche werden separat vergütet. Die Fugen der
verlegten Fläche werden  hinsichtlich der
Filterstabilität in Abstimmung mit dem verwendeten
Bettungsmaterial  mit trockenem Sand 0/2 mm oder 0/4
mm, Splittgemisch 1/3 mm oder 2/5 mm oder einem
kornabgestuften Brechsand-Splitt-Gemisch 0/5 mm bei
trockenem Wetter durch Einfegen geschlossen. Es wird
empfohlen, gleiches Material für Pflasterbettung und
Fugenverfüllung zu verwenden. Zur Vermeidung von
Fleckenbildung durch überschüssiges Fugenmaterial beim
Abrütteln ist die trockene Pflasterfläche vollkommen
sauber abzukehren. Das Abrütteln muß quer zum verlegten
Stein mit einem geeigneten Plattenrüttler
(Zentrifugalkraft max. 12 KN Betriebsgewicht 130-160
kg) beginnend vom Rand erfolgen. Bei farbigen Steinen
und strukturierten Pflastern ist der Rüttler mit einer
Plattengleitvorrichtung zu versehen. Nach dem Abrütteln
ist das Einfegen bis zum völligen Fugenschluß zu
wiederholen. Ein erneutes Abrütteln wird empfohlen, um
Fugenschluß und Verfestigung zu verbessern.Die
Verlegehinweise des Herstellers zu den speziellen
Produkten sind zu beachten. Verlegung in Reihen.
Steinabmessungen: 20/10/8cm; 10/10/8cm.
In mehreren Teilflächen.
Farbe: grau, rot
Menge: 5,000 m2

**01.140 Betonpflaster schneiden, Dicke 8 cm**
Durchgehende Schnitte durch das Betonsteinpflaster nach
Anweisung der Bauleitung herstellen.
Der Schnittverlust ist einzukalkulieren. Dicke des
Betonsteinpflasters 8 cm.
Menge: 230,000 m

**01.150 Vorhandenen Gehwegplattenbelag 30 x 30 cm, aufnehmen, lagern**
Vorhandenen Gehwegplattenbelag aufnehmen. Die noch
brauchbaren Platten säubern, zum Lagerhof des
Auftraggebers transportieren und dort geordnet stapeln.
Alle unbrauchbaren Platten und das Bettungsmaterial zur
Verfügung des Unternehmers abfahren.
Plattengröße: 30 x 30 cm.
In mehreren Teilflächen.
Menge: 70,000 m2

**01.160 Gehwegplatten vorhanden, 30x30 cm, verlegen**
Gehwegplatten des AG verlegen, Paßplatten zuarbeiten.
Anpassung an Einbauten mit Klein oder Mosaikpflaster
herstellen, Pflastersteine vom AN beiliefern.
Plattenbelag mit Pflastersand einschlämmen,
überschüssigen Sand entfernen. Betonplatten 300 x 300 x
50 mm. Platten lagern innerhalb der Baustelle. Platten
rechtwinklig zum Rand verlegen. Bettung aus
Brechsand-Splitt-Gemisch herstellen, Dicke nach dem
Verlegen der Platten 3 cm.
In mehreren Teilflächen.
Menge: 65,000 m2

**01.170 Gehwegplatten 30x30 cm liefern u. verlegen, rechtwinklig**
Gehwegplatten gemäß DIN 18501 liefern und mit einer
Fugenbreite von 3-5 mm (gemäß DIN 18318) nach
ZTV-Pflaster STB 06 fachgerecht in kleineren
Teilflächen einbauen. Um bei der Verlegung
Farbunterschiede zu vermeiden, müssen die
Gehwegplatten wechselweise aus mehreren Paketen
genommen und verlegt werden. Nebenarbeiten für
Randanpassung und Anarbeitung an Einbauten in der
Verlegefläche werden separat vergütet. Die Fugen der
verlegten Fläche werden hinsichtlich der
Filterstabilität in Abstimmung mit dem verwendeten
Bettungsmaterial  mit trockenem Sand 0/2 mm oder 0/4
mm, Splittgemisch 1/3 mm oder 2/5 mm oder einem
kornabgestuften Brechsand-Splitt-Gemisch 0/5 mm bei
trockenem Wetter durch Einfegen geschlossen. Es wird
empfohlen, gleiches Material für Pflasterbettung und
Fugenverfüllung zu verwenden. Zur Vermeidung von
Fleckenbildung durch überschüssiges Fugenmaterial beim
Abrütteln ist die trockene Pflasterfläche vollkommen
sauber abzukehren. Das Abrütteln muß quer zum verlegten
Stein mit einem geeigneten Plattenrüttler
(Zentrifugalkraft max. 12 KN Betriebsgewicht 130-160
kg) beginnend vom Rand erfolgen. Nach dem Abrütteln
ist das Einfegen bis zum völligen Fugenschluß zu
wiederholen. Ein erneutes Abrütteln wird empfohlen, um
Fugenschluß und Verfestigung zu verbessern.Die
Verlegehinweise des Herstellers zu den speziellen
Produkten sind zu beachten. Verlegung rechtwinklig.
Plattenhöhe: 5cm
Plattenabmessungen: 30/30/5cm mit Fase
In mehreren Teilflächen.
Farbe: grau
Menge: 5,000 m2

**01.180 Vorhande Entw.-Rinnensteine ausbauen + lagern, Rinne 1-reihig**
Vorhandene Entwässerungsrinnen aus Betonsteinen
16/16/14 cm bzw. 16/24/14 cm auf Beton verlegt
ausbauen. Die noch brauchbaren Steine säubern und zur
Wiederverwendung zwischenlagern. Alle unbrauchbaren
Steine und das Bettungsmaterial zur Verfügung des AN
auf eine Kippe abfahren. Breite der Rinne: 1-reihig -
17 cm. In mehreren Teillängen.
Menge: 210,000 m

**01.190 Vorhande Entw.-Rinnensteine ausbauen + lagern, Rinne 2-reihig**
Vorhandene Entwässerungsrinnen aus Betonsteinen
16/16/14 cm bzw. 16/24/14 cm auf Beton verlegt
ausbauen. Die noch brauchbaren Steine säubern und zur
Wiederverwendung zwischenlagern. Alle unbrauchbaren
Steine und das Bettungsmaterial zur Verfügung des AN
auf eine Kippe abfahren. Breite der Rinne: 2-reihig -
34 cm. In mehreren Teillängen.
Menge: 10,000 m

**01.200 Vorhande Entw.-Rinnensteine ausbauen + lagern, Rinne 3-reihig**
Vorhandene Entwässerungsrinnen aus Betonsteinen
16/16/14 cm bzw. 16/24/14 cm auf Beton verlegt
ausbauen. Die noch brauchbaren Steine säubern und zur
Wiederverwendung zwischenlagern. Alle unbrauchbaren
Steine und das Bettungsmaterial zur Verfügung des AN
auf eine Kippe abfahren. Breite der Rinne: 3-reihig -
50 cm. In mehreren Teillängen.
Menge: 190,000 m

**01.210 Rinnensteine 16/24/14 bzw. 16/16/14 1-reihig, liefern, setzen**
Pflasterstreifen aus Betonpflastersteinen DIN 18501,
16/24/14 cm, in Kurven 16/16/14 cm, liefern und setzen,
einschließlich Anpassungen an Strassenabläufe oder
dergleichen. Fugen mit flüssigen Einschlämmmörtel
vollständig verfüllen und mit scharfem Pflastersand
abfegen. Breite des Pflasterstreifens: 1 Reihe.
Lage: Neben Bordsteine, mit einseitiger
Schalung. Unterbeton aus C 12/15, 15 cm dick. Erd- und
Hinterfüllungsarbeiten in diese Position einrechnen.
Menge: 50,000 m

**01.220 Rinnensteine 16/24/14 bzw. 16/16/14, 2-reihig, liefern u. setzen**
Pflasterstreifen aus Betonpflastersteinen DIN 18501,
16/24/14 cm, in Kurven 16/16/14 cm, liefern und setzen,
einschließlich Anpassungen an Strassenabläufe oder
dergleichen. Fugen mit flüssigen Einschlämmmörtel
vollständig verfüllen und mit scharfem Pflastersand
abfegen. Breite des Pflasterstreifens: 2 Reihen.
Lage: Neben Bordsteine, mit einseitiger Schalung.
Unterbeton aus C 12/15, 15 cm dick. Erd- und
Hinterfüllungsarbeiten in diese Position einrechnen.
Menge: 5,000 m

**01.230 Rinnensteine 16/24/14 bzw. 16/16/14, 3-reihig, liefern u. setzen**
Pflasterstreifen aus Betonpflastersteinen DIN 18501,
16/24/14 cm, in Kurven 16/16/14 cm, liefern und setzen,
einschließlich Anpassungen an Strassenabläufe oder
dergleichen. Fugen mit flüssigen Einschlämmmörtel
vollständig verfüllen und mit scharfem Pflastersand
abfegen. Breite des Pflasterstreifens: 3 Reihen.
Lage: Neben Bordsteine, mit einseitiger Schalung.
Unterbeton aus C 12/15, 15 cm dick. Erd- und
Hinterfüllungsarbeiten in diese Position einrechnen.
Menge: 50,000 m

**01.240 Rinnensteine vorhanden 16/24/14 bzw. 16/16/14 1-reihig, setzen**
Pflasterstreifen aus vorh. Betonpflastersteinen des AG
DIN 18501,
16/24/14 cm, in Kurven 16/16/14 cm, setzen,
einschließlich Anpassungen an Strassenabläufe oder
dergleichen. Fugen mit flüssigen Einschlämmmörtel
vollständig verfüllen und mit scharfem Pflastersand
abfegen. Steine lagern innerhalb der Baustelle.
Breite des Pflasterstreifens: 1 Reihe.
Lage: Neben Bordsteine, mit einseitiger
Schalung. Unterbeton aus C 12/15, 15 cm dick. Erd- und
Hinterfüllungsarbeiten in diese Position einrechnen.
Menge: 160,000 m

**01.250 Rinnensteine vorhanden 16/24/14 bzw. 16/16/14, 2-reihig, setzen**
Pflasterstreifen aus vorh. Betonpflastersteinen des AG
DIN 18501,
16/24/14 cm, in Kurven 16/16/14 cm, liefern und setzen,
einschließlich Anpassungen an Strassenabläufe oder
dergleichen. Fugen mit flüssigen Einschlämmmörtel
vollständig verfüllen und mit scharfem Pflastersand
abfegen. Steine lagern innerhalb der Baustelle.
Breite des Pflasterstreifens: 2 Reihen.
Lage: Neben Bordsteine, mit einseitiger Schalung.
Unterbeton aus C 12/15, 15 cm dick. Erd- und
Hinterfüllungsarbeiten in diese Position einrechnen.
Menge: 5,000 m

**01.260 Rinnensteine vorhanden 16/24/14 bzw. 16/16/14, 3-reihig, setzen**
Pflasterstreifen aus vorh. Betonpflastersteinen des AG
DIN 18501,
16/24/14 cm, in Kurven 16/16/14 cm, liefern und setzen,
einschließlich Anpassungen an Strassenabläufe oder
dergleichen. Fugen mit flüssigen Einschlämmmörtel
vollständig verfüllen und mit scharfem Pflastersand
abfegen. Steine lagern innerhalb der Baustelle.
Breite des Pflasterstreifens: 3 Reihen.
Lage: Neben Bordsteine, mit einseitiger Schalung.
Unterbeton aus C 12/15, 15 cm dick. Erd- und
Hinterfüllungsarbeiten in diese Position einrechnen.
Menge: 140,000 m

**01.270 Vorh. Hochbordsteine ausbauen und lagern, G = H 15 x 25 cm,**
Vorhandene Hochbordsteine auf Beton verlegt ausbauen.
Die noch brauchbaren Steine säubern und zur
Wiederverwendung zwischenlagern. Alle unbrauchbaren
Steine und das Bettungsmaterial zur Verfügung des
Unternehmers auf eine Kippe abfahren.
Hochbordsteine
Größe H 15 x 25 (15 x 25 x 100 cm).
In mehreren Teillängen.
Menge: 330,000 m

**01.280 Hochbordsteine vorh., neu setzen, H 15 x 25**
Hochbordsteine nach DIN 483 auf ein Beton-Fundament der
Güteklasse C 12/15, Dicke 20 cm, fachgerecht einbauen.
Steine lagern innerhalb der Baustelle.
Die Höhe der einzuschalenden Rückenstütze beträgt 2/3
des Bordsteines. Die Oberkante der Rückenstütze ist
leicht anzuschrägen. Breite der Rückenstütze 15 cm.
Abgerechnet wird nach verlegter Länge ohne Abzug der
Fugen. Bis zu einem Radius von 12 m sind Kurvensteine
zu verwenden. Eine besondere Vergütung der Kurven- und
Einfahrtsteine erfolgt über Zulagen. Alle Sichtflächen
der Bordsteine sollen ausgewaschen / ungewaschen sein.
Erd- und Hinterfüllungsarbeiten sind in diese Position
einzurechnen.
Format: Hochbord 12/15x25x100cm,
Farbe: grau
Menge: 260,000 m

**01.290 Hochbordsteine liefern + setzen, H 15 x 25**
Hochbordsteine nach DIN 483 liefern und auf ein
Beton-Fundament der Güteklasse C 12/15,
Dicke 20 cm fachgerecht einbauen.
Die Höhe der einzuschalenden
Rückenstütze beträgt 2/3 des Bordsteines.
Die Oberkante der Rückenstütze ist leicht
anzuschrägen. Breite der Rückenstütze 15 cm.
Abgerechnet wird nach verlegter Länge ohne
Abzug der Fugen. Bis zu einem Radius von 12m sind
Kurvensteine zu verwenden. Eine besondere  Vergütung
der Kurven- und Einfahrtsteine erfolgt über Zulagen.
Alle Sichtflächen der Bordsteine sollen  ausgewaschen
/ ungewaschen sein.
Erd- und Hinterfüllungsarbeiten sind in diese Position
einzurechnen.
Format: Hochbord 12/15x25x100cm; 12/15x25x50cm,
Farbe: grau
Menge: 70,000 m

**01.300 Vorh. Bordst. ausbauen und lagern, T 8 x 20**
Vorhandene Bordsteine auf Beton verlegt ausbauen.
Die noch brauchbaren Steine säubern und zur
Wiederverwendung zwischenlagern. Alle unbrauchbaren
Steine und das Bettungsmaterial zur Verfügung des
Unternehmers auf eine Kippe abfahren.
Hochbordsteine
Größe T 8 x 20 (8 x 20 x 100 cm).
In mehreren Teillängen.
Menge: 10,000 m

**01.310 Bordsteine vorh., neu setzen, T 8 x 20**
Tiefbordsteine des AG nach DIN 483 auf ein
Beton-Fundament der Güteklasse C 12/15, Dicke 20 cm,
fachgerecht einbauen. Steine lagern innerhalb der
Baustelle. Die Höhe der einzuschalenden Rückenstütze
beträgt 2/3 des Bordsteines. Breite der Rückenstütze 15
cm. Die Oberkante der Rückenstütze ist leicht
anzuschrägen. Abgerechnet wird nach verlegter Länge
ohne Abzug der Fugen. Bis zu einem r=20m sind
Kurvensteine zu verwenden. Eine besondere Vergütung der
Kurven- und Einfahrtsteine erfolgt über Zulagen. Alle
Sichtflächen der Bordsteine sollen ausgewaschen /
ungewaschen sein. Erd- und Hinterfüllarbeiten sind in
diese Position einzurechnen.
Format: Tiefbord mit Fase: 8/20/50cm, 8/20/100cm,
Farbe: grau
Menge: 5,000 m

**01.320 Bordsteine setzen, T 8 x 20**
Tiefbordsteine nach DIN 483 liefern und auf ein
Beton-Fundament der Güteklasse C 12/15, Dicke 20 cm,
fachgerecht einbauen. Die Höhe der einzuschalenden
Rückenstütze beträgt 2/3 des Bordsteines. Breite der
Rückenstütze 15 cm. Die Oberkante der Rückenstütze ist
leicht anzuschrägen. Abgerechnet wird nach verlegter
Länge ohne Abzug der Fugen. Bis zu einem r=20m sind
Kurvensteine zu verwenden. Eine besondere Vergütung der
Kurven- und Einfahrtsteine erfolgt über Zulagen. Alle
Sichtflächen der Bordsteine sollen ausgewaschen /
ungewaschen sein. Erd- und Hinterfüllarbeiten sind in
diese Position einzurechnen.
Format: Tiefbord mit Fase: 8/20/50cm, 8/20/100cm,
Farbe: grau
Menge: 5,000 m

**01.330 Flachbordsteine aufnehmen, säubern, lagern und wieder setzen, F 10/20 x 25**
Flachbordsteine nach DIN 483 aufnehmen, säubern, zur
Wiederverwendung zwischenlagern und auf ein
Beton-Fundament der Güteklasse C 12/15, Dicke 20 cm,
fachgerecht wieder einbauen. Die Höhe der
einzuschalenden Rückenstütze beträgt 2/3 des
Bordsteines.
Breite der Rückenstütze 15 cm. Die Oberkante
der Rückenstütze ist leicht anzuschrägen. Abgerechnet
wird nach verlegter Länge ohne Abzug der Fugen. Bis zu
einem r=20m sind Kurvensteine zu verwenden. Eine
besondere Vergütung der Kurven- und Einfahrtsteine
erfolgt über Zulagen. Alle Sichtflächen der Bordsteine
sollen ausgewaschen / ungewaschen sein.
Erd- und Hinterfüllarbeiten sind in diese Position
einzurechnen.
Format: .10/20x25x50cm, 10/20x25x100cm  Farbe: weiß
Menge: 12,000 m

**01.340 Flachbord-Kurvenstein setzen, F10/20 x 25, bis r=12 m, als Zulage**
Flachbord: 10/20x25x100cm; 10/20x25x50cm,
Zulage für Radien
Menge: 5,000 m

**01.350 Bordsteine trennen, H 15 x 30 oder 15 x 25**
Bordsteine auf Paßmaß trennen. Schutt wird Eigentum des
AN und ist von der Baustelle zu entfernen. Trennung
quer zum Bordstein. Bordsteine aus Beton, H 15 x 30
oder 15 x 25.
Menge: 40,000 St

**01.360 Bordsteine trennen, T 8 x 25 oder 8 x 20**
Bordsteine auf Paßmaß trennen. Schutt wird Eigentum des
AN und ist von der Baustelle zu entfernen. Trennung
quer zum Bordstein. Bordsteine aus Beton, T 8 x 25 oder
8 x 20.
Menge: 5,000 St

**01.370 Vorh. Straßeneinläufe ausbauen**
Vorhandene Straßeneinläufe verschiedener Arten
ausbauen.
Die noch brauchbaren Einzelteile (besonders
Geschränke) säubern und zum Bauhof des AG
transportieren.
Unbrauchbare Einzelteile zur Verfügung des AN
abfahren.
Menge: 8,000 Stk

**01.380 Nassschlammsenke, 16 mm, 500x500mm, Rinnenform, D400**
Straßenabläufe für Nassschlamm ohne Geruchsverschluss
mit Aufsatz einbauen und an die hierfür verlegten Rohre
passend anschließen.
Alle Erd-, Hinterfüllungs- und Verdichtungsarbeiten
sowie die Abfuhr der verdrängten Bodenmassen
einrechnen.
Einzelteile der Straßenabläufe:
Boden DIN 4052 - 2a aus Beton für DN 150 PP-Rohre,
Zwischenteil DIN 4052 - 6a aus Beton,
Muffenteil DIN 4052 - 3a aus Beton,
Schaft DIN 4052 - Teil 11
Auflagerring DIN 4052 - Teil 10a
Gußeisen-Aufsatz Klasse D 400,
DIN 19571-1 500 x  500 mm, Rinnenform,
16 mm-Schlitzweite, Kunststoffeinlage,
dazu passend verzinkter Stahleimer.
Menge: 8,000 Stk

**01.390 Bit. Befestigung trennen, d = 8-15 cm**
Bituminöse Befestigung im Bereich von Baugruben trennen.
Aufbruchgut in Eigentum des AN übernehmen
und von der Baustelle entfernen.
Deckschicht geradlinig schneiden.
Dicke der bituminösen Befestigung über 8
bis 15 cm.
Menge: 50,000 m

**01.400 Bit. Befestigung trennen, d = 15-25 cm**
Bituminöse Befestigung im Bereich von Baugruben trennen.
Aufbruchgut in Eigentum des AN übernehmen
und von der Baustelle entfernen.
Deckschicht geradlinig schneiden.
Dicke der bituminösen Befestigung über 15
bis 25 cm.
Menge: 880,000 m

**01.410 Straßenbefestigung aufreißen + aufnehmen, d = 8 bis 15 cm**
Bituminöse Straßenbefestigung einschließlich
Schotterunterbau aufreißen und aufnehmen, als
Zulage zu den Erdarbeiten.
Anfallendes Material in Eigentum des AN übernehmen und von der Baustelle entfernen.
Aufbruch der Straßenbefestigung in der erforderlichen Breite sowohl für die Herstellung
von Rohrleitungen, Bauwerke oder Kabelgräben.
Für Regenwasserkanäle DN 300 bis DN 800.
Dicke der bituminösen Straßenbefestigung
von über 8 bis 15 cm.
Dicke des Schotterunterbaus bis 20 cm.
Menge: 50,000 m2

**01.420 Straßenbefestigung aufreißen + aufnehmen, d = 15-25 cm**
Bituminöse Straßenbefestigung wie vor
beschrieben aufnehmen
Zulage zu den Erdarbeiten.
Dicke der bituminösen Straßenbefestigung über
15 bis 25 cm.
Dicke des Schotterunterbaus bis 20 cm.
Menge: 1450,000 m2

**01.430 Zulage f. Entsorgung von teerkontaminiertem Material**
Zulage für die ordnungsgemäße Entsorgung von
teerkontaminiertem Aufbruchmaterial.
Das Material wird Eigentum des AN und muß unternehmerseitig ohne Rücknahmeverpflichtung
gemäß den gesetzlichen Bestimmungen zu einer
anerkannten Aufbereitungsanlage transportiert werden,
wo es dann entsprechend der Deponieklasse II
aufbereitet wird.
Entsorgungsnachweise sind beizubringen.
Die teerhaltigen Schichten sind von den darunterliegenden Schichten, soweit möglich, zu lösen;
die Mehrkosten sind einzurechnen.
Menge: 200,000 t

**01.440 Bodenmassen in Handschachtung ausheben, Bodenklasse 3-5**
Bodenmassen verschiedener Bodenarten, von Hand, für die
punktuelle Freilegung von Versorgungsleitungen in
unterschiedlichen Längen, Tiefen und Breiten ausheben,
seitlich lagern und die Baugrube wieder verfüllen und
gründlich verdichten. Nicht einbaufähige und verdrängte
Bodenmassen zur Verfügung des Auftragnehmers abfahren
und durch Füllkies ersetzen. Der Füllkies wird
besonders vergütet. Ausführung dieser Leistung zu
Lasten des Bauherrn bedarf der besonderen Anordnung
durch die Bauleitung.
Bodenklasse 3 bis 5 DIN 18300, leicht bis schwer
lösbare Bodenarten.
Gemeinsames Aufmaß sofort bei der Bauausführung
erforderlich.
Menge: 20,000 m3

**01.450 Vorh. Kanalleitungen abbrechen, RW-Kanäle DN 300 B**
Vorhandene unbrauchbare Kanalleitungen im Zuge
der Erd- und Verbauarbeiten, restlos abbrechen,
Bauschutt abfahren und ordungsgemäß entsorgen. Die
vorhandenen Kanäle sind in Betrieb und müssen Zug um
Zug stillgelegt werden.
Es handelt sich um Regenwasserkanäle aus Beton DN 300.
Der neue Kanal liegt weitgehend in der Trasse des
vorhandenen Kanals jedoch bis zu 1,50 cm tiefer.
Der daraus entstehende Mehraufwand für zusätzliche Erd-
und Verbauarbeiten wird gesondert vergütet.
Der maximaler Achsabstand zwischen vorhandenem Kanal
und neuer Rohrleitung beträgt bis zu 2,00 m.
Rohrsohlentiefen von mehr als 1,50 m bis 2,50 m.
Menge: 5,000 m

**01.460 Vorh. Kanalleitungen abbrechen, RW-Kanäle DN 400 B**
Vorhandene unbrauchbare Kanalleitungen im Zuge
der Erd- und Verbauarbeiten, restlos abbrechen,
Bauschutt abfahren und ordungsgemäß entsorgen. Die
vorhandenen Kanäle sind in Betrieb und müssen Zug um
Zug stillgelegt werden.
Es handelt sich um Regenwasserkanäle aus Beton DN 300.
Der neue Kanal liegt weitgehend in der Trasse des
vorhandenen Kanals jedoch bis zu 1,50 cm tiefer.
Der daraus entstehende Mehraufwand für zusätzliche Erd-
und Verbauarbeiten wird gesondert vergütet.
Der maximaler Achsabstand zwischen vorhandenem Kanal
und neuer Rohrleitung beträgt bis zu 2,00 m.
Rohrsohlentiefen von mehr als 1,00 m bis 2,00 m.
Menge: 6,000 m

**01.470 Vorh. Kanalleitungen abbrechen, RW-Kanäle DN 500 B**
Vorhandene unbrauchbare Kanalleitungen im Zuge
der Erd- und Verbauarbeiten, restlos abbrechen,
Bauschutt abfahren und ordungsgemäß entsorgen. Die
vorhandenen Kanäle sind in Betrieb und müssen Zug um
Zug stillgelegt werden. Es handelt sich um
Regenwasserkanäle aus Beton DN 500.
Der neue Kanal liegt weitgehend in der Trasse des
vorhandenen Kanals jedoch bis zu 1,50 cm tiefer.
Der daraus entstehende Mehraufwand für zusätzliche Erd-
und Verbauarbeiten wird gesondert vergütet.
Der maximaler Achsabstand zwischen vorhandenem Kanal
und neuer Rohrleitung beträgt bis zu 2,00 m.
Rohrsohlentiefen von mehr als 1,00 m bis 1,50 m.
Menge: 25,000 m

**01.480 Vorh. Kanalleitungen abbrechen, RW-Kanäle DN 600 B**
Vorhandene unbrauchbare Kanalleitungen im Zuge
der Erd- und Verbauarbeiten, restlos abbrechen,
Bauschutt abfahren und ordungsgemäß entsorgen. Die
vorhandenen Kanäle sind in Betrieb und müssen Zug um
Zug stillgelegt werden. Es handelt sich um
Regenwasserkanäle aus Beton DN 600.
Der neue Kanal liegt weitgehend in der Trasse des
vorhandenen Kanals jedoch bis zu 1,50 cm tiefer.
Der daraus entstehende Mehraufwand für zusätzliche Erd-
und Verbauarbeiten wird gesondert vergütet.
Der maximaler Achsabstand zwischen vorhandenem Kanal
und neuer Rohrleitung beträgt bis zu 2,00 m.
Rohrsohlentiefen von mehr als 1,00 m bis 1,50 m.
Menge: 15,000 m

**01.490 Vorh. Kanalleitungen abbrechen, RW-Kanäle DN 700 B**
Vorhandene unbrauchbare Kanalleitungen im Zuge
der Erd- und Verbauarbeiten, restlos abbrechen,
Bauschutt abfahren und ordungsgemäß entsorgen. Die
vorhandenen Kanäle sind in Betrieb und müssen Zug um
Zug stillgelegt werden. Es handelt sich um
Regenwasserkanäle aus Beton DN 700.
Der neue Kanal liegt weitgehend in der Trasse des
vorhandenen Kanals jedoch bis zu tiefer cm höher.
Der daraus entstehende Mehraufwand für zusätzliche Erd-
und Verbauarbeiten wird gesondert vergütet.
Der maximaler Achsabstand zwischen vorhandenem Kanal
und neuer Rohrleitung beträgt bis zu 2,00 m.
Rohrsohlentiefen von mehr als 1,50 m bis 2,00 m.
Menge: 75,000 m

**01.500 Unterirdische Hohlräume verfüllen**
Unterirdische Hohlräume unter Verwendung von
fließfähigem, feinkörnigem Porenleichtbeton gemäß
DIN 4164 hohlraumfrei verfüllen. Es handelt sich um
stillgelegte Kanalrohrsysteme DN 300 bis DN 700.
Einschl. erforderliche Be- und Entlüftungsleitungen.
Ausführung in Teilabschnitten.
Menge: 90,000 m³

**01.510 Abmauerung DN 300 im Schacht/Bauwerk wasserdicht herstellen**
Abmauerung DN 300 im Schacht/Bauwerk wasserdicht
herstellen, aus Mauerwerk, aus Kanalklinkern DIN 4051,
Wanddicke 24 cm, einschl. einseitigem Putz P III DIN EN
998-1 und DIN V 18550, vorhandene Anlage ist nur bei
Regenabfluss in Betrieb.
Menge: 1,000 Stk

**01.520 Abmauerung DN 700 im Schacht/Bauwerk wasserdicht herstellen**
Abmauerung DN 700 im Schacht/Bauwerk wasserdicht
herstellen, aus Mauerwerk, aus Kanalklinkern DIN 4051,
Wanddicke 24 cm, einschl. einseitigem Putz P III DIN EN
998-1 und DIN V 18550, vorhandene Anlage ist nur bei
Regenabfluss in Betrieb.
Menge: 1,000 Stk

**01.530 Abmauerung Rohrleitung DN 300 zur Verdämmung**
Abmauerung der Rohrleitung DN 300 B zur Verdämmung des
vorhandenen Kanals wie vor herstellen.
Vorhandene Anlage ist nicht mehr in Betrieb.
Menge: 2,000 Stk

**01.540 Abmauerung Rohrleitung DN 500 zur Verdämmung**
Abmauerung der Rohrleitung DN 500 B zur Verdämmung des
vorhandenen Kanals wie vor herstellen.
Vorhandene Anlage ist nicht mehr in Betrieb.
Menge: 4,000 Stk

**01.550 Abmauerung Rohrleitung DN 700 zur Verdämmung**
Abmauerung der Rohrleitung DN 700 B zur Verdämmung des
vorhandenen Kanals wie vor herstellen.
Vorhandene Anlage ist nicht mehr in Betrieb.
Menge: 4,000 Stk

**01.560 Schächte bis Schachthals abbrechen, verfüllen**
Nicht mehr benötigte Kanalschächte inklusive
Schachtabdeckung sowie Schmutzfänger, Auflagerringe bis
einschließlich Schachthals abbrechen. Bauschutt zu
Lasten des AN abfahren und ordnungsgemäß entsorgen .
Der Schacht befindet sich nicht im Bereich der neuen
Kanaltrasse. Erforderliche Erd- und Verbauarbeiten in
diese Position einkalkulieren. Das Aufnehmen, sowie die
Herstellung der Oberfläche werden gesondert
entsprechend der Oberflächenpositionen vergütet.

Das Schachtunterteil wird unter Verwendung von
fließfähigem, feinkörnigem Porenleichtbeton gemäß
DIN 4164 hohlraumfrei verfüllt. Es handelt sich um
stillgelegte Kanalrohrsysteme DN 300 bis DN 700,
überwiegend kreisrunde Schächte DN 1.000 bis DN 1.200.
Menge: 8,000 Stk

**01.570 Vorhandene Kanalschächte abbrechen, T = 1,0 bis 1,50 m**
Vorhandene unbrauchbare Kanalschächte im Zuge
der Erdarbeiten restlos abbrechen, Bauschutt abfahren,
und ordungsgemäß entsorgen. Die vorhandenen Schächte
sind in Betrieb und müssen Zug um Zug stillgelegt
werden. Es handelt sich um Regenwasserschächte
Rohrsohlentiefen von 1,00 m bis 1,50 m.
Die abzubrechenden Kanalschächte befinden
sich überwiegend in der neuen Rohrleitungstrasse. Der maximaler Achsabstand zwischen vorhandenem
Kanal und neuer Rohrleitung beträgt bis zu 2,00 m.
Die eventuell erforderlichen zusätzlichen Erd- und
Verbauarbeiten sind in die Position einzurechnen und
werden nicht gesondert vergütet. Die
Oberflächenarbeiten werden entsprechend den Positionen
des Leistungsverzeichnisses vergütet.
Es handelt sich überwiegend um kreisrunde Schächte
DN 1.000.
Menge: 3,000 Stk

**01.580 Vorhandene Kanalschächte abbrechen, T = 1,51 bis 2,00 m**
Vorhandene unbrauchbare Kanalschächte im Zuge
der Erdarbeiten restlos abbrechen, Bauschutt abfahren,
und ordungsgemäß entsorgen. Die vorhandenen Schächte
sind in Betrieb und müssen Zug um Zug stillgelegt
werden. Es handelt sich um Regenwasserschächte
Rohrsohlentiefen von 1,51 m bis 2,00 m.
Die abzubrechenden Kanalschächte befinden
sich überwiegend in der neuen Rohrleitungstrasse. Der maximaler Achsabstand zwischen vorhandenem
Kanal und neuer Rohrleitung beträgt bis zu 2,00 m.
Die eventuell erforderlichen zusätzlichen Erd- und
Verbauarbeiten sind in die Position einzurechnen und
werden nicht gesondert vergütet. Die
Oberflächenarbeiten werden entsprechend den Positionen
des Leistungsverzeichnisses vergütet.
Es handelt sich überwiegend um kreisrunde Schächte
DN 1.200.
Menge: 3,000 Stk

**01.590 Vorhandene Kanalschächte abbrechen, T = 1,51 bis 2,00 m**
Vorhandene unbrauchbare Kanalschächte im Zuge
der Erdarbeiten restlos abbrechen, Bauschutt abfahren,
und ordungsgemäß entsorgen. Die vorhandenen Schächte
sind in Betrieb und müssen Zug um Zug stillgelegt
werden. Es handelt sich um Regenwasserschächte
Rohrsohlentiefen von 1,51 m bis 2,00 m.
Die abzubrechenden Kanalschächte befinden
sich überwiegend in der neuen Rohrleitungstrasse. Der maximaler Achsabstand zwischen vorhandenem
Kanal und neuer Rohrleitung beträgt bis zu 2,00 m.
Die eventuell erforderlichen zusätzlichen Erd- und
Verbauarbeiten sind in die Position einzurechnen und
werden nicht gesondert vergütet. Die
Oberflächenarbeiten werden entsprechend den Positionen
des Leistungsverzeichnisses vergütet.
Es handelt sich überwiegend um kreisrunde Schächte
DN 1.000.
Menge: 1,000 Stk

**01.600 Vorhandene Kanalschächte abbrechen, T = 2,01 bis 2,50 m**
Vorhandene unbrauchbare Kanalschächte im Zuge
der Erdarbeiten restlos abbrechen, Bauschutt abfahren,
und ordungsgemäß entsorgen. Die vorhandenen Schächte
sind in Betrieb und müssen Zug um Zug stillgelegt
werden. Es handelt sich um Regenwasserschächte
Rohrsohlentiefen von 2,01 m bis 2,50 m.
Die abzubrechenden Kanalschächte befinden
sich überwiegend in der neuen Rohrleitungstrasse. Der maximaler Achsabstand zwischen vorhandenem
Kanal und neuer Rohrleitung beträgt bis zu 2,00 m.
Die eventuell erforderlichen zusätzlichen Erd- und
Verbauarbeiten sind in die Position einzurechnen und
werden nicht gesondert vergütet. Die
Oberflächenarbeiten werden entsprechend den Positionen
des Leistungsverzeichnisses vergütet.
Es handelt sich überwiegend um kreisrunde Schächte
DN 1.500.
Menge: 1,000 Stk

**01.610 Schürfgruben herstellen u. wiederverfüllen, Tiefe mehr als 0,80 bis 1,00 m**
Schürfgruben (Querschläge-Suchschachtungen)
in kurzen Teilabschnitten vorsichtig von Hand
in der erforderlichen Breite herstellen und
wiederverfüllen.
Mit Hilfe dieser Schürfgruben vorhandene Versorgungsleitungen örtlich feststellen.
Aufbruch und Wiederherstellung befestigter
Oberflächen werden extra vergütet.
Vorgefundene Versorgungsleitungen einmessen,
Aufmaße der Bauleitung sofort  aushändigen.
Vergütet werden nur Schürfgruben, welche vor
dem Beginn der Erdarbeiten durchgeführt werden.
Tiefe der Schürfgruben mehr als 0,80 m bis zu 1,00 m.
Menge: 55,000 m

**01.620 Schürfungen herstellen, Tiefe mehr als 1,01 bis 1,50 m**
Schürfungen wie vor beschrieben herstellen.
Tiefe der Schürfgruben mehr als 1,01 m bis zu
1,50 m.
Menge: 55,000 m

**01.630 Tageswasser überleiten, DN 300 bis DN 700**
Tageswasser in vorhandenen Rohrleitungen,
welche im Zuge der Kanalsanierung abgebrochen
und erneuert oder verändert werden, bis zum
Neuanschluss an die neuen Rohrleitungen oder
Anschlussleitungen in geeigneter Form
provisorisch überleiten, oder aufstauen und
überpumpen.
Der neue Kanal liegt weitgehend in der Trasse des
vorhandenen Kanals jedoch bis zu 1,50 cm tiefer.
Der maximaler Achsabstand zwischen vorhandenem Kanal
und neuer Rohrleitung beträgt bis zu 2,00 m.
Abgerechnet wird nach der Länge der abgebrochenen bzw. verdämmten Rohrleitung.
Es handelt sich um abzubrechende Regenwasserkanäle DN 300 bis DN 700.
Menge: 495,000 m

**01.640 Tageswasser in Schachtbauwerken überleiten, Regenwasser**
Tageswasser in Schachtbauwerken, welche im
Zuge der Kanalsanierung abgebrochen und
erneuert, verdämmt oder verändert werden,
in geeigneter Form überleiten
oder aufstauen und überpumpen.
Der neue Kanal liegt weitgehend in der Trasse des
vorhandenen Kanals jedoch bis zu 1,50 cm tiefer.
Der maximaler Achsabstand zwischen vorhandenem Kanal
und neuer Rohrleitung beträgt bis zu 2,00 m.
Es handelt sich um Regenwasserkanäle
DN 300 bis DN 700.
Menge: 16,000 Stk

**01.650 Kanalgraben für DN 300 ausheben, verfüllen, T=1,01-1,50m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 500.
Rohrsohlentiefe von mehr als 1,01 m bis 1,50 m.
Menge: 2,000 m

**01.660 Kanalgraben für DN 500 ausheben, verfüllen, T=1,01-1,50m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 500.
Rohrsohlentiefe von mehr als 1,01 m bis 1,50 m.
Menge: 25,000 m

**01.670 Kanalgraben für DN 500 ausheben, verfüllen, T=1,51-2,00m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 500.
Rohrsohlentiefe von mehr als 1,51 m bis 2,00 m.
Menge: 65,000 m

**01.680 Kanalgraben für DN 500 ausheben, verfüllen, T=2,01-2,50m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 500.
Rohrsohlentiefe von mehr als 2,01 m bis 2,50 m.
Menge: 165,000 m

**01.690 Kanalgraben für DN 600 ausheben, verfüllen, T=1,51-2,00m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 600.
Rohrsohlentiefe von mehr als 1,51 m bis 2,00 m.
Menge: 2,000 m

**01.700 Kanalgraben für DN 600 ausheben, verfüllen, T=2,01-2,50m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 600.
Rohrsohlentiefe von mehr als 2,01 m bis 2,50 m.
Menge: 2,000 m

**01.710 Kanalgraben für DN 700 ausheben, verfüllen, T=1,51-2,00m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 700.
Rohrsohlentiefe von mehr als 1,51 m bis 2,00 m.
Menge: 15,000 m

**01.720 Kanalgraben für DN 800 ausheben, verfüllen, T=2,51-3,00m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 800.
Rohrsohlentiefe von mehr als 2,51 m bis 3,00 m.
Menge: 85,000 m

**01.730 Kanalgraben für DN 800 ausheben, verfüllen, T=3,01-3,50m**
Kanalgraben für die Herstellung von Rohrleitungen und
Schachtbauwerken in der erforderlichen Breite
entsprechend DIN EN 1610 profilgerecht ausheben und
verfüllen. Baugrubensohlen nach DIN EN 1610 und den
statischen Erfordernissen vorbereiten, profilieren und
verdichten. Verfüllen der Baugruben nach den
ZTV A-StB 97.
Abrechnungstiefe: Von Straßenoberkante bis zur
Wasserlaufsohle.
An Schachtbauwerken wird der Graben durchgemessen.
Mehrausschachtung an Schachtbauwerken in die
jeweilige Schachtposition einrechnen. Verdrängte und
nicht wieder einbaufähige Aushubmassen sind abzufahren
und ordnungsgemäß zu entsorgen. Lieferung von
Ersatzboden wird extra vergütet. Aushubmassen können
nur teilweise seitlich gelagert werden; sie sind
weitestgehend längszutransportieren und
zwischenzulagern. Baugrubenwände nach DIN 4124
verbauen. Grabenverbau wird nicht extra vergütet und
muss in diese Position eingerechnet werden.
Boden der Bodenklassen 3 bis 5, DIN 18300.
Kanalgraben für Regenwasserkanäle DN 800.
Rohrsohlentiefe von mehr als 3,01 m bis 3,50 m.
Menge: 190,000 m

**01.740 Zusätzlichen Kanalgraben herstellen, T=1,51-2,00m**
Zusätzlichen Kanalgrabenaushub einschl. Verbau über den
Kanalgraben nach DIN EN 1610 hinausgehend herstellen,
für das Aufnehmen von Kanälen welche sich parallel oder
in einem schleifenden Schnitt zur neu zu verlegenden
Kanalisation befinden.
Rohrsohlentiefe von mehr als 1,51 bis 2,00 m
Achsabstand der beiden Kanäle bis 1,50 m.
Menge: 10,000 m3

**01.750 Zusätzlichen Kanalgraben herstellen, T=2,01-2,50m**
Zusätzlichen Kanalgrabenaushub einschl. Verbau über den
Kanalgraben nach DIN EN 1610 hinausgehend herstellen,
für das Aufnehmen von Kanälen welche sich parallel oder
in einem schleifenden Schnitt zur neu zu verlegenden
Kanalisation befinden.
Rohrsohlentiefe von mehr als 2,01 bis 2,50 m
Achsabstand der beiden Kanäle bis 1,50 m.
Menge: 20,000 m3

**01.760 Zusätzlichen Kanalgraben herstellen, T=2,51-3,00m**
Zusätzlichen Kanalgrabenaushub einschl. Verbau über den
Kanalgraben nach DIN EN 1610 hinausgehend herstellen,
für das Aufnehmen von Kanälen welche sich parallel oder
in einem schleifenden Schnitt zur neu zu verlegenden
Kanalisation befinden.
Rohrsohlentiefe von mehr als 2,51 bis 3,00 m
Achsabstand der beiden Kanäle bis 1,50 m.
Menge: 100,000 m3

**01.770 Zusätzlichen Kanalgraben herstellen, T=3,01-3,50m**
Zusätzlichen Kanalgrabenaushub einschl. Verbau über den
Kanalgraben nach DIN EN 1610 hinausgehend herstellen,
für das Aufnehmen von Kanälen welche sich parallel oder
in einem schleifenden Schnitt zur neu zu verlegenden
Kanalisation befinden.
Rohrsohlentiefe von mehr als 3,01 bis 3,50 m
Achsabstand der beiden Kanäle bis 1,50 m.
Menge: 110,000 m3

**01.780 Erschwernis kreuzende Druckleitungen**
Erschwernis für Suchen, Freilegen, Sichern und
Unterfahren von vorhandenen Druckrohrleitungen der Gas-
und Wasserversorgung welche im Zuge der Erdarbeiten in
der neuen Rohrleitungstrasse vorgefunden werden.
Handschachtung an Versorgungsleitungen wird nicht
gesondert vergütet und ist in diese Position
einzukalkulieren. Aufmaße der Bauaufsicht sofort zur
Anerkennung vorlegen. Kreuzung der Leitungen unter
einem Winkel von
45° bis 90°.
Menge: 30,000 Stk

**01.790 Erschwernis kreuzende Entwässerungsleitungen**
Erschwernis für Suchen, Freilegen, Sichern und
Unterfahren von vorhandenen Entwässerungsleitungen,
welche im Zuge der Erdarbeiten in der neuen
Rohrleitungstrasse vorgefunden werden.
Handschachtung an Versorgungsleitungen wird nicht
gesondert vergütet und ist in diese Position
einzukalkulieren. Aufmaße der Bauaufsicht sofort zur
Anerkennung vorlegen. Kreuzung der Leitungen unter
einem Winkel von 45° bis 90°.
Menge: 20,000 Stk

**01.800 Erschwernis kreuzende Kabel**
Erschwernis für Suchen, Freilegen, Sichern und
Unterfahren von Kabeln oder gleichartigen
Versorgungsleitungen, einschließlich Abdecksteine,
Schutzrohre, Halbschalen und dergleichen, welche im
Zuge der Erdarbeiten in der neuen Rohrleitungstrasse
vorgefunden werden. Handschachtung an
Versorgungsleitungen wird nicht gesondert vergütet und
ist in diese Position einzukalkulieren
Aufmaße der Bauaufsicht sofort zur Anerkennung
vorlegen. Kreuzung der Leitungen unter einem Winkel von
45° bis 90°. Kabelpaket innerhalb einer Breite von 1 m
werden als "1 Stück" abgerechnet.
Menge: 20,000 Stk

**01.810 Erschwernis längsverlegte Druckleitung**
Erschwernis für Suchen, Freilegen, Sichern und
Unterfahren von Druckleitungen. Aufmaße der Bauaufsicht
sofort zur Anerkennung vorlegen.
Handschachtung an Versorgungsleitungen wird nicht
gesondert vergütet und ist in diese Position
einzukalkulieren. Lage der vorgefundenen Leitungen
parallel zur Baugrube oder in einem schleifenden
Schnitt von 0° bis 45°.
Menge: 90,000 m

**01.820 Erschwernis längsverlegte Entwässerungsleitungen**
Erschwernis für Suchen, Freilegen, Sichern und
Unterfahren von Entwässerungsleitungen aller Art.
Aufmaße der Bauaufsicht sofort zur Anerkennung vorlegen. Handschachtung an Versorgungsleitungen wird
nicht gesondert vergütet und ist in diese Position
einzukalkulieren. Lage der vorgefundenen Leitungen
parallel zur Baugrube oder in einem schleifenden
Schnitt von 0° bis 45°.
Menge: 25,000 m

**01.830 Erschwernis längsverlegte Kabel**
Erschwernis für Suchen, Freilegen, Sichern und
Unterfahren von Kabeln oder gleichartigen
Versorgungsleitungen, einschließlich Abdecksteine,
Schutzrohre, Halbschalen und dergleichen.
Handschachtung an Versorgungsleitungen wird nicht
gesondert vergütet und ist in diese Position
einzukalkulieren. Lage der vorgefundenen und
gesicherten Leitungen einmessen und das Aufmaß der
Bauaufsicht sofort zur Anerkennung vorlegen. Kreuzung
der Leitungen im schleifenden
Schnitt, unter einem Winkel von 0° bis 45°.
Menge: 20,000 m

**01.840 Erschwernis für Ziegelabbruch**
Erschwernis für Abbrechen, Zerkleinern und Beseitigen
von altem Ziegel- oder Bruchsteinmauerwerk in
Zementmörtel, welches in der Baugrube vorgefunden wird.
Einschl. aller Transport- und Verwertungskosten einer
geeigneten Verwertungsanlage. Eingeschlossen sind
sämtliche Erd-, Verdichtungs- und Verfüllungsarbeiten.
Verfüllung mit brauchbaren auf der Baustelle gewonnenen
Bodenmassen. In kleinen Teilabschnitten.
Vergütet werden nur Stücke über 0,1 m3 Inhalt.
Menge: 5,000 m3

**01.850 Erschwernis für Betonabbruch**
Erschwernis für Abbrechen, Zerkleinern und Beseitigen
von unbewehrtem Beton, welches in der Baugrube
vorgefunden wird.
Einschl. aller Transport- und Verwertungskosten einer
geeigneten Verwertungsanlage. Eingeschlossen sind
sämtliche Erd-, Verdichtungs- und Verfüllungsarbeiten.
Verfüllung mit brauchbaren auf der Baustelle gewonnenen
Bodenmassen. In kleinen Teilabschnitten.
Vergütet werden nur Stücke über 0,1 m3 Inhalt.
Menge: 5,000 m3

**01.860 Erschwernis für Stahlbetonabbruch**
Erschwernis für Abbrechen, Zerkleinern und Beseitigen
von bewehrtem Beton, welches in der Baugrube
vorgefunden wird.
Einschl. aller Transport- und Verwertungskosten einer
geeigneten Verwertungsanlage. Eingeschlossen sind
sämtliche Erd-, Verdichtungs- und Verfüllungsarbeiten.
Verfüllung mit brauchbaren auf der Baustelle gewonnenen
Bodenmassen. In kleinen Teilabschnitten.
Vergütet werden nur Stücke über 0,1 m3 Inhalt.
Menge: 5,000 m3

**01.870 Beton liefern und einbauen, C 12/15**
Beton frei Baustelle liefern und zur Sicherung von
Kanalkreuzungen, Versorgungsleitungen, Rohreinmündungen usw. in kleineren Abmessungen fachgerecht
einbauen, einschließlich Abfuhr der verdrängten
Bodenmassen. Einzelaufmaße sofort der örtlichen
Bauaufsicht zur Anerkennung vorlegen.
Betongüte C 12/15.
Menge: 5,000 m3

**01.880 Nichtbindigen Füllboden, Bodenklasse 3**
Nichtbindigen Füllboden
leichter Boden der Bodenklasse 3 nach DIN 18300
bzw. Sand oder Mittelkies bis 18 mm Korngröße liefern,
Boden der Zuordnungsklasse Z 0 gemäß LAGA-Richtlinie.
Primärrohstoff.
Einschließlich Abfahren der verdrängten, ungeeigneten
Bodenmassen. Als Zulage zu den Erdarbeiten.
Ausführung dieser Position nur mit Zustimmung des
Auftraggebers bzw. der Bauüberwachung. Abgerechnet wird
an Hand von Wiegenachweisen einer amtlich geeichten
Waage mit einem vereidigten Wiegemeister.
Menge: 1200,000 t

**01.890 Boden lösen Bodenkl. 3-5 T = 0,70 m**
Boden aus Abtragstrecken profilgerecht lösen
und planeben abtragen.
Bodenklasse 3 bis 5 DIN 18300, leicht bis
schwer lösbare Bodenarten.
Bauwerke hinterfüllen und ggf. überschütten
sowie Leitungsgräben verfüllen.
Abgerechnet wird nach Abtragsprofilen, bei Ab-
schachtungstiefen bis 0,70 m.
Boden geht in Eigentum des AN über und ist ordungsgemäß
zu entsorgen.
Menge: 1400,000 m3

**01.900 Fussgängerbohlenweg herstellen**
Fussgängerbohlenweg über offene Baugruben herstellen, vorhalten und abbrechen. Abgerechnet
wird die Bohlenwegfläche aus der Breite des
Weges und der Baugrubenbreite.
Menge: 120,000 m2

**01.910 Überfahrtsbrücken über offene Baugruben herstellen**
Überfahrtsbrücken über offene Baugruben herstellen, vorhalten und abbauen.
Im Preis inbegriffen sind auch die Stoffe zur
Herrichtung der Zufahrten an den Brückenauflagern.
Brückenbreite jeweils nach örtlichem Bedarf.
Abgerechnet wird die Brückenfläche nach der
Breite der Überfahrt und der Länge zwischen
den Baugrubenrändern.
Bemessung der Brücken für SLW 30, DIN 1072.
Menge: 160,000 m2

**01.920 Schacht Beton-/Stahlbetonfertigteil DN1200 T 3,01 m bis 3,50 m, Gerinne Beton**
Schacht aus Beton-/Stahlbetonfertigteilen DIN EN 1917
und DIN V 4034-1, rund, DN 1200 für erdverlegte
Abwasserkanäle und -leitungen wasserundurchlässig
herstellen.
Mit Schachtunterteil, Schachtringen/Schachtrohr,
ggf. Übergangsring oder Übergangsplatte, Schachthals,
2 Stück Auflageringen AR-V 625x60-100 mm,
Bauteilverbindung mit Dichtringen aus Elastomeren DIN
EN 681-1 und DIN 4060 als Kompressionsdichtung,
Dichtringe lose mitgeliefert, bauseits auf das
Spitzende aufgezogen, gleichmäßige Lastübertragung
durch mitgelieferten Lastübertragungsring.
Einläufiger Steigeisengang nach DIN 19555, Form B,
Antikor Typ 2, Auftrittsbreite 300 mm, mit seitlicher
Aufkantung oder gleichwertig, Steigmaß 250 mm.
Fließsohle und Bankett aus Beton C 35/45, Auftritt in
Scheitelhöhe, Anschlüsse für gelenkige Einbindung der
Zu- und Abläufe mit Muffe.
- Zulauf für Rohre DN 800 B
- Ablauf für Rohre DN 800 B
Mehrleistungen für Erdarbeiten und Grabenverbau über
den normalen Kanalgraben und normalen Grabenverbau
hinaus, einrechnen.Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
3,01 m bis 3,50 m.
Schacht R 11, R 10, R 9
Menge: 3,000 Stk
Zuordnung: 411

**01.930 Erschwernis gekrümmte Schachtgerinne**
Erschwernis zu den Schachtpositionen für die Ausbildung
von gekrümmten Schachtgerinnen, Abrechnung pro Schacht.
Zu- und Abläufe DN 800 (Hauptgerinne).
Schacht R 9, R 10, R 11
Menge: 3,000 Stk

**01.940 Verbindungsschacht, eckig, aus Beton-/Stahlbeton T 3,01 m bis 3,50 m, Gerinne Beton**
Verbindungsschacht aus Beton-/Stahlbetonfertigteilen
DIN EN 1917 und DIN V 4034-1, eckig, für erdverlegte
Abwasserkanäle und -leitungen wasserundurchlässig
herstellen.
Mit Schachtunterteil (gemäß Detailzeichnung) in
monolithischer Bauweise aufgrund des seitlichen
Zulaufs, Abdeckplatte, 2 Stück Auflageringen AR-V
625x60-100 mm, Bauteilverbindung mit Dichtringen aus
Elastomeren DIN EN 681-1 und DIN 4060 als
Kompressionsdichtung, Dichtringe lose mitgeliefert,
bauseits auf das Spitzende aufgezogen, gleichmäßige
Lastübertragung durch mitgelieferten
Lastübertragungsring.
Einläufiger Steigeisengang nach DIN 19555, Form B,
Antikor Typ 2, Auftrittsbreite 300 mm, mit seitlicher
Aufkantung oder gleichwertig, Steigmaß 250 mm.
Fließsohle und Bankett aus Beton C 35/45, Auftritt bei
Rohren <= DN 500 in Scheitelhöhe, bei größeren Rohren
mindestens 500 mm über der gepl. Fließsohle, Anschlüsse
für gelenkige Einbindung der Zu- und Abläufe mit Muffe.
- Zulauf für Rohre 1x DN 800 B, 1x DN 700 B
- Ablauf für Rohre DN 800 B
Mehrleistungen für Erdarbeiten und Grabenverbau über
den normalen Kanalgraben und normalen Grabenverbau
hinaus, einrechnen. Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
3,01 m bis 3,50 m.
Schacht R 8 (siehe Detailplan)

Die Statik sowie die Auftriebssicherheit ist
rechnerisch nachzuweisen. Die Berechnungen sind in
diese Position mit einzukalkulieren und werden nicht
gesondert vergütet.
Menge: 1,000 Stk
Zuordnung: 411

**01.950 Erschwernis gekrümmte Schachtgerinne**
Erschwernis zu den Schachtpositionen für die Ausbildung
von gekrümmten Schachtgerinnen, Abrechnung pro Schacht.
Zu- und Abläufe DN 800 (Hauptgerinne).
Schacht R 8
Menge: 1,000 Stk

**01.960 Erschwernis seitliche Zuläufe**
Erschwernis zu den Schachtpositionen für die Einbindung
von zusätzlichen seitlichen Zuläufen an die
Schachtbauwerke. 1x DN 700 B.
Schacht R 8
Menge: 1,000 Stk

**01.970 Verbindungsschacht, eckig, aus aus Mauerwerk T 1,51 m bis 2,00 m, Gerinne Beton**
Schacht aus Mauerwerk, eckig (gemäß Detailzeichnung),
für erdverlegte Abwasserkanäle und -leitungen unter
Beachtung der gültigen ATV-Arbeitsblätter und Normen
DWA-A 100, DIN EN 752, DIN V 1264, DIN EN 13101,
ATV-DVWK-A 157, DWA-M 158 und DIN EN 476
wasserundurchlässig herstellen.
Mehrleistungen für Erdarbeiten und Grabenverbau und
Wasserhaltungsarbeiten über den normalen Kanalgraben
und normalen Grabenverbau hinaus, einrechnen.
Rohreinmündungen und Rohrabgang strömungstechnisch
günstig einbinden.
Schächte mit Schachtabdeckung mit dämpfender Einlage
Klasse D 400 nach DIN EN 124 und DIN 1229,
BEGU nach DIN 19584-A1, Deckel mit Lüftungsöffnungen
sowie mit schweren verzinkten Schmutzfängern nach DIN
1221 Form F mit Kreuzstange und Lüftungsöffnung
abdecken.
Schachtabdeckung und Ausgleichsringe in Fugenmörtel
wasserdicht setzen. Fugenmörtel: kunststoffvergütet,
schnellhärtend, frost- und tausalzbeständig,
schrumpffrei.
Schachtunterteil vor Ort herstellen.
In den Schacht sind wasserdicht einzubinden:
-Zulauf 2x  DN 700 B
-Ablauf DN 700 B
Sauberkeitsschicht aus Beton C 12/15, 10 cm dick,
Sohlplatte aus Stahlbeton C25/30 F3 XC4, 25 cm dick.
Aufgehendes Mauerwerk aus Kanalklinkern C DIN 4051, in
Mörtel MG III mit Trasszusatz, Dicke 24 cm, innen glatt
fugen, außen mit Zementmörtel MV 1:2
wasserundurchlässig P III DIN EN 998-1 und DIN V 18550,
Dicke 20 mm verputzen und mit Grundbeschichtung und
zwei Deckbeschichtungen aus Bitumenemulsion versehen;
Kanalanschluss- oder abgangsstücke gelenkig und
wasserdicht einbinden.
Schacht mit Abdeckplatte DIN 4034-1 mit Schlupfloch 625
mm abdecken.
Schachtunterteil mit rundem Querschnitt, lichter
Durchmesser 1,0m.
Einläufiger Steigeisengang nach DIN 19555, Form B,
Antikor Typ 2, Auftrittsbreite 300 mm, mit seitlicher
Aufkantung oder gleichwertig, Steigmaß 250 mm.
Fließsohle und das Bankett (Gerinne bei Rohren <= DN
500 in Scheitelhöhe, bei größeren Rohren mindestens 500
mm über der gepl. Sohle) fließtechnisch günstig
ausbilden.
Auffüllung, Sohle und Bankett aus Profilbeton C 25/30.
Fließsohlen und Bankette mit Zementestrich
MV 1:3, 3 cm dick, überziehen, fein reiben,
pudern und glätten, oder mit Rohr-Halbschalen
herstellen.
In den Schacht ist eine Überlaufschwelle zur Vorgabe der Hauptfließrichtung zum neuen RW-Kanal DN 700
einzubauen. Diese ist kraftschlüssig mit der Sohlplatte
zu verbinden und in Stahlbeton C25/30 herzustellen.

Schachttiefe von OK Fließsohle bis OK Schachtabdeckung
1,51 m bis 2,00 m.
Schacht R 8.1  (siehe Detailplan)

Die Statik sowie die Auftriebssicherheit ist
rechnerisch nachzuweisen. Die Berechnungen sind in
diese Position mit einzukalkulieren und werden nicht
gesondert vergütet.
Menge: 1,000 Stk

**01.980 Erschwernis gekrümmte Schachtgerinne**
Erschwernis zu den Schachtpositionen für die Ausbildung
von gekrümmten Schachtgerinnen, Abrechnung pro Schacht.
Zu- und Abläufe DN 700 (Hauptgerinne).
Schacht R 8.1
Menge: 1,000 Stk

**01.990 Erschwernis seitliche Zuläufe**
Erschwernis zu den Schachtpositionen für die Einbindung
von zusätzlichen seitlichen Zuläufen an die
Schachtbauwerke. 1x DN 700 B.
Schacht R 8.1
Menge: 1,000 Stk

**01.1000 Schacht Beton-/Stahlbetonfertigteil DN1500 T 2,51 m bis 3,00 m, Gerinne Beton**
Schacht aus Beton-/Stahlbetonfertigteilen DIN EN 1917
und DIN V 4034-1, rund, DN 1500 für erdverlegte
Abwasserkanäle und -leitungen wasserundurchlässig
herstellen.
Mit Schachtunterteil (gemäß Detailzeichnung) in
monolithischer Bauweise aufgrund der seitlichen
Zuläufe, Abdeckplatte, 2 Stück Auflageringen AR-V
625x60-100 mm, Bauteilverbindung mit Dichtringen aus
Elastomeren DIN EN 681-1 und DIN 4060 als
Kompressionsdichtung, Dichtringe lose mitgeliefert,
bauseits auf das Spitzende aufgezogen, gleichmäßige
Lastübertragung durch mitgelieferten
Lastübertragungsring.
Einläufiger Steigeisengang nach DIN 19555, Form B,
Antikor Typ 2, Auftrittsbreite 300 mm, mit seitlicher
Aufkantung oder gleichwertig, Steigmaß 250 mm.
Fließsohle und Bankett aus Beton C 35/45, Auftritt bei
Rohren <= DN 500 in Scheitelhöhe, bei größeren Rohren
mindestens 500 mm über der gepl. Fließsohle, Anschlüsse
für gelenkige Einbindung der Zu- und Abläufe mit Muffe.
- Zulauf für Rohre 1x DN 800 B, 1x DN 500 B
- Ablauf für Rohre DN 800 B
Mehrleistungen für Erdarbeiten und Grabenverbau über
den normalen Kanalgraben und normalen Grabenverbau
hinaus, einrechnen. Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
2,51 m bis 3,00 m.
Schacht R 7  (siehe Detailplan)
Menge: 1,000 Stk
Zuordnung: 411

**01.1010 Erschwernis seitliche Zuläufe**
Erschwernis zu den Schachtpositionen für die Einbindung
von zusätzlichen seitlichen Zuläufen an die
Schachtbauwerke. 1x DN 500 B.
Schacht R 7
Menge: 1,000 Stk

**01.1020 Erschwernis gekrümmte Schachtgerinne**
Erschwernis zu den Schachtpositionen für die Ausbildung
von gekrümmten Schachtgerinnen, Abrechnung pro Schacht.
Zu- und Abläufe DN 800 (Hauptgerinne).
Schacht R 7
Menge: 1,000 Stk

**01.1030 Schacht Beton-/Stahlbetonfertigteil DN1200 T 2,51 m bis 3,00 m, Gerinne Beton**
Schacht aus Beton-/Stahlbetonfertigteilen DIN EN 1917
und DIN V 4034-1, rund, DN 1200 für erdverlegte
Abwasserkanäle und -leitungen wasserundurchlässig
herstellen.
Mit Schachtunterteil, Schachtringen/Schachtrohr,
ggf. Übergangsring oder Übergangsplatte, Schachthals,
2 Stück Auflageringen AR-V 625x60-100 mm,
Bauteilverbindung mit Dichtringen aus Elastomeren DIN
EN 681-1 und DIN 4060 als Kompressionsdichtung,
Dichtringe lose mitgeliefert, bauseits auf das
Spitzende aufgezogen, gleichmäßige Lastübertragung
durch mitgelieferten Lastübertragungsring.
Einläufiger Steigeisengang nach DIN 19555, Form B,
Antikor Typ 2, Auftrittsbreite 300 mm, mit seitlicher
Aufkantung oder gleichwertig, Steigmaß 250 mm.
Fließsohle und Bankett aus Beton C 35/45, Auftritt in
Scheitelhöhe, Anschlüsse für gelenkige Einbindung der
Zu- und Abläufe mit Muffe.
- Zulauf für Rohre 800 B,
- Ablauf für Rohre 800 B
Mehrleistungen für Erdarbeiten und Grabenverbau über
den normalen Kanalgraben und normalen Grabenverbau
hinaus, einrechnen.Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
2,51 m bis 3,00 m.
Schacht R6
Menge: 1,000 Stk
Zuordnung: 411

**01.1040 Erschwernis gekrümmte Schachtgerinne**
Erschwernis zu den Schachtpositionen für die Ausbildung
von gekrümmten Schachtgerinnen, Abrechnung pro Schacht.
Zu- und Abläufe DN 800 (Hauptgerinne).
Schacht R 6
Menge: 1,000 Stk

**01.1050 Schacht Beton-/Stahlbetonfertigteil DN1500 T 2,51 m bis 3,00 m, Gerinne Beton**
Schacht aus Beton-/Stahlbetonfertigteilen DIN EN 1917
und DIN V 4034-1, rund, DN 1500 für erdverlegte
Abwasserkanäle und -leitungen wasserundurchlässig
herstellen.
Mit Schachtunterteil (gemäß Detailzeichnung) in
monolithischer Bauweise aufgrund der seitlichen
Zuläufe, Abdeckplatte, 2 Stück Auflageringen AR-V
625x60-100 mm, Bauteilverbindung mit Dichtringen aus
Elastomeren DIN EN 681-1 und DIN 4060 als
Kompressionsdichtung, Dichtringe lose mitgeliefert,
bauseits auf das Spitzende aufgezogen, gleichmäßige
Lastübertragung durch mitgelieferten
Lastübertragungsring.
Einläufiger Steigeisengang nach DIN 19555, Form B,
Antikor Typ 2, Auftrittsbreite 300 mm, mit seitlicher
Aufkantung oder gleichwertig, Steigmaß 250 mm.
Fließsohle und Bankett aus Beton C 35/45, Auftritt bei
Rohren <= DN 500 in Scheitelhöhe, bei größeren Rohren
mindestens 500 mm über der gepl. Fließsohle, Anschlüsse
für gelenkige Einbindung der Zu- und Abläufe mit Muffe.
- Zulauf für Rohre 2 x DN 500 B, 1 x DN 600B
- Ablauf für Rohre DN 800 B
Mehrleistungen für Erdarbeiten und Grabenverbau über
den normalen Kanalgraben und normalen Grabenverbau
hinaus, einrechnen. Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
2,51 m bis 3,00 m.
Schacht R 5  (siehe Detailplan)
Menge: 1,000 Stk
Zuordnung: 411

**01.1060 Erschwernis seitliche Zuläufe**
Erschwernis zu den Schachtpositionen für die Einbindung
von zusätzlichen seitlichen Zuläufen an die
Schachtbauwerke. DN 500 B und DN 600 B.
Schacht R 5
Menge: 2,000 Stk

**01.1070 Erschwernis gekrümmte Schachtgerinne**
Erschwernis zu den Schachtpositionen für die Ausbildung
von gekrümmten Schachtgerinnen, Abrechnung pro Schacht.
Zu- und Abläufe DN 500 bzw. DN 800 (Hauptgerinne).
Schacht R 5
Menge: 1,000 Stk

**01.1080 Vorh. prov. RW-Pumpstation zurückbauen**
Die vorh. technische Ausstattung der provisorischen
RW-Pumpstation ausbauen, säubern und die noch
brauchbaren Einzelteile (insbesondere die Pumpe) zum
Bauhof des AG
transportieren.
Unbrauchbare Einzelteile zur Verfügung des AN
abfahren.
Den vorhandenen Kunstoffschaltschrank (im
Gehwegbereich) zurückbauen und die noch brauchbaren
Einzelteile zum Bauhof des AG transportieren.
Vorhandene Schachtöffnungen für die ehem. Verkabelungen
fachgerecht mit Beton dauerhaft wasserundurchlässig
verschließen.
Die vorhandene Schachtsohle des Pumpenschachtes
anrauhen, reinigen und das angefallene Material zur
Verfügung des AN abfahren.
Anschließend den Sammelraum verfüllen, die Fließsohle
und das Bankett (Auftritt mindestens 500 mm über der
geplanten Fließsohle) ausbilden.
Auffüllung, Sohle und Bankett aus Profilbeton C 25/30.
Fließsohlen und Bankette mit Zementestrich
MV 1:3, 3 cm dick, überziehen, fein reiben,
pudern und glätten, fließtechnisch günstig
herstellen.

Die Lieferung aller erforderlichen Materialien und die
Entsorgung des anfallenden Bauschutts ist in diese
Position mit einzurechnen und werden nicht gesondert
vergütet.

Schachtunterteil DN 1500 mit geradem Fließgerinne
Durchmesserwechsel von DN 800 auf DN  600.

Der vorhandene Pumpenschacht ist in Betrieb; etwaig
anfallendes Regenwasser muß für die Dauer der Arbeiten
in geeigneter Form aufgestaut und übergepumpt werden.
Die Vergütung für diese Tätigkeiten erfolgt über die
entsprechende Position des LVs.

Der vorh. elektrische Anschluss der Pumpstation ist vor
Beginn der Arbeiten durch den Versorger zurückzubauen;
die dafür erforderliche Abstimmung erfolgt durch den AN
und wird nicht gesondert vergütet.

Schacht 13211068
Menge: 1,000 Stk

**01.1090 Schacht Beton-/Stahlbetonfertigteil DN1000 T 2,01 m bis 2,50 m, Gerinne Beton**
Schacht aus Beton-/Stahlbetonfertigteilen DIN EN 1917
und DIN V 4034-1, rund, DN 1000 für erdverlegte
Abwasserkanäle und -leitungen wasserundurchlässig
herstellen.
Mit Schachtunterteil, Schachtringen/Schachtrohr,
ggf. Übergangsring oder Übergangsplatte, Schachthals,
2 Stück Auflageringen AR-V 625x60-100 mm,
Bauteilverbindung mit Dichtringen aus Elastomeren DIN
EN 681-1 und DIN 4060 als Kompressionsdichtung,
Dichtringe lose mitgeliefert, bauseits auf das
Spitzende aufgezogen, gleichmäßige Lastübertragung
durch mitgelieferten Lastübertragungsring.
Einläufiger Steigeisengang nach DIN 19555, Form B,
Antikor Typ 2, Auftrittsbreite 300 mm, mit seitlicher
Aufkantung oder gleichwertig, Steigmaß 250 mm.
Fließsohle und Bankett aus Beton C 35/45, Auftritt in
Scheitelhöhe, Anschlüsse für gelenkige Einbindung der
Zu- und Abläufe mit Muffe.
- Zulauf für Rohre 500 B, DN 300 B
- Ablauf für Rohre 500 B
Mehrleistungen für Erdarbeiten und Grabenverbau über
den normalen Kanalgraben und normalen Grabenverbau
hinaus, einrechnen.Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
2,01 m bis 2,50 m.
Schacht R 4, R 3
Menge: 2,000 Stk
Zuordnung: 411

**01.1100 Erschwernis gekrümmte Schachtgerinne**
Erschwernis zu den Schachtpositionen für die Ausbildung
von gekrümmten Schachtgerinnen, Abrechnung pro Schacht.
Zu- und Abläufe DN 500 (Hauptgerinne).
Schacht R 4, R 3, R 2, R 1.1
Menge: 4,000 Stk

**01.1110 Erschwernis seitliche Zuläufe**
Erschwernis zu den Schachtpositionen für die Einbindung
von zusätzlichen seitlichen Zuläufen an die
Schachtbauwerke. 1x DN 300 B.
Schacht R 3
Menge: 1,000 Stk

**01.1120 Schacht Beton-/Stahlbetonfertigteil DN1000 T 1,51 m bis 2,00m, Gerinne Beton**
Schacht aus Beton-/Stahlbetonfertigteilen DIN EN 1917
und DIN V 4034-1, rund, DN 1000 für erdverlegte
Abwasserkanäle und -leitungen wasserundurchlässig
herstellen.
Mit Schachtunterteil, Schachtringen/Schachtrohr,
ggf. Übergangsring oder Übergangsplatte, Schachthals,
2 Stück Auflageringen AR-V 625x60-100 mm,
Bauteilverbindung mit Dichtringen aus Elastomeren DIN
EN 681-1 und DIN 4060 als Kompressionsdichtung,
Dichtringe lose mitgeliefert, bauseits auf das
Spitzende aufgezogen, gleichmäßige Lastübertragung
durch mitgelieferten Lastübertragungsring.
Einläufiger Steigeisengang nach DIN 19555, Form B,
Antikor Typ 2, Auftrittsbreite 300 mm, mit seitlicher
Aufkantung oder gleichwertig, Steigmaß 250 mm.
Fließsohle und Bankett aus Beton C 35/45, Auftritt in
Scheitelhöhe, Anschlüsse für gelenkige Einbindung der
Zu- und Abläufe mit Muffe.
- Zulauf für Rohre 500 B
- Ablauf für Rohre 500 B
Mehrleistungen für Erdarbeiten und Grabenverbau über
den normalen Kanalgraben und normalen Grabenverbau
hinaus, einrechnen.Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
1,51 m bis 2,00 m.
Schacht R 2
Menge: 1,000 Stk
Zuordnung: 411

**01.1130 Schacht aus Mauerwerk herstellen, DN 1000**
Schacht aus Mauerwerk, rund, DN 1000, für erdverlegte
Abwasserkanäle und -leitungen unter Beachtung der
gültigen ATV-Arbeitsblätter und Normen DWA-A 100, DIN
EN 752, DIN V 1264, DIN EN 13101, ATV-DVWK-A 157,
DWA-M 158 und DIN EN 476 wasserundurchlässig
herstellen.
Mehrleistungen für Erdarbeiten und Grabenverbau und
Wasserhaltungsarbeiten über den normalen Kanalgraben
und normalen Grabenverbau hinaus, einrechnen.
Rohreinmündungen und Rohrabgang strömungstechnisch
günstig einbinden.
Schächte mit Schachtabdeckung mit dämpfender Einlage
Klasse D 400 nach DIN EN 124 und DIN 1229,
BEGU nach DIN 19584-A1, Deckel mit Lüftungsöffnungen
sowie mit schweren verzinkten Schmutzfängern nach DIN
1221 Form F mit Kreuzstange und Lüftungsöffnung
abdecken.
Schachtabdeckung und Ausgleichsringe in Fugenmörtel
wasserdicht setzen. Fugenmörtel: kunststoffvergütet,
schnellhärtend, frost- und tausalzbeständig,
schrumpffrei.
Schachtunterteil vor Ort herstellen.
In den Schacht sind wasserdicht einzubinden:
-Zulauf 1x  DN 500 PP und 1x DN 300 B
-Ablauf DN 500 B
Sauberkeitsschicht aus Beton C 12/15, 10 cm dick,
Sohlplatte aus Stahlbeton C25/30 F3 XC4, 25 cm dick.
Aufgehendes Mauerwerk aus Kanalklinkern C DIN 4051, in
Mörtel MG III mit Trasszusatz, Dicke 24 cm, innen glatt
fugen, außen mit Zementmörtel MV 1:2
wasserundurchlässig P III DIN EN 998-1 und DIN V 18550,
Dicke 20 mm verputzen und mit Grundbeschichtung und
zwei Deckbeschichtungen aus Bitumenemulsion versehen;
Kanalanschluss- oder abgangsstücke gelenkig und
wasserdicht einbinden.
Schacht mit Abdeckplatte DIN 4034-1 mit Schlupfloch 625
mm abdecken.
Schachtunterteil mit rundem Querschnitt, lichter
Durchmesser 1,0m.
Einläufiger Steigeisengang nach DIN 19555, Form B,
Antikor Typ 2, Auftrittsbreite 300 mm, mit seitlicher
Aufkantung oder gleichwertig, Steigmaß 250 mm.
Fließsohle und das Bankett (Gerinne bei Rohren <= DN
500 in Scheitelhöhe, bei größeren Rohren mindestens 500
mm über der gepl. Sohle) fließtechnisch günstig
ausbilden.
Auffüllung, Sohle und Bankett aus Profilbeton C 25/30.
Fließsohlen und Bankette mit Zementestrich
MV 1:3, 3 cm dick, überziehen, fein reiben,
pudern und glätten, oder mit Rohr-Halbschalen
herstellen.
Schachttiefe von OK Fließsohle bis OK Schachtabdeckung
bis 1,50 m.
Schacht R 1.1

Die Statik sowie die Auftriebssicherheit ist
rechnerisch nachzuweisen. Die Berechnungen sind in
diese Position mit einzukalkulieren und werden nicht
gesondert vergütet.
Menge: 1,000 Stk

**01.1140 Erschwernis seitliche Zuläufe**
Erschwernis zu den Schachtpositionen für die Einbindung
von zusätzlichen seitlichen Zuläufen an die
Schachtbauwerke. 1x DN 300 B.
Schacht R 1.1
Menge: 1,000 Stk

**01.1150 Schacht Beton-/Stahlbetonfertigteil DN1000 T 1,51 m bis 2,00 m, Gerinne Beton**
Schacht aus Beton-/Stahlbetonfertigteilen DIN EN 1917
und DIN V 4034-1, rund, DN 1000 für erdverlegte
Abwasserkanäle und -leitungen wasserundurchlässig
herstellen.
Mit Schachtunterteil, Schachtringen/Schachtrohr,
ggf. Übergangsring oder Übergangsplatte, Schachthals,
2 Stück Auflageringen AR-V 625x60-100 mm,
Bauteilverbindung mit Dichtringen aus Elastomeren DIN
EN 681-1 und DIN 4060 als Kompressionsdichtung,
Dichtringe lose mitgeliefert, bauseits auf das
Spitzende aufgezogen, gleichmäßige Lastübertragung
durch mitgelieferten Lastübertragungsring.
Einläufiger Steigeisengang nach DIN 19555, Form B,
Antikor Typ 2, Auftrittsbreite 300 mm, mit seitlicher
Aufkantung oder gleichwertig, Steigmaß 250 mm.
Fließsohle und Bankett aus Beton C 35/45, Auftritt in
Scheitelhöhe, Anschlüsse für gelenkige Einbindung der
Zu- und Abläufe mit Muffe.
- Zulauf für Rohre DN 600 B
- Ablauf für Rohre DN 500 PP
Mehrleistungen für Erdarbeiten und Grabenverbau über
den normalen Kanalgraben und normalen Grabenverbau
hinaus, einrechnen.Rohreinmündungen und Rohrabgang
strömungstechnisch günstig einbinden.
Schächte mit Schachtabdeckung mit dämpfender Einlage
Klasse D 400 nach DIN EN 124 und DIN 1229,
BEGU nach DIN 19584-A1, Deckel mit Lüftungsöffnungen
sowie mit schweren verzinkten Schmutzfängern nach DIN
1221 Form F mit Kreuzstange und Lüftungsöffnung
abdecken.
Schachtabdeckung und Ausgleichsringe in Fugenmörtel
wasserdicht setzen. Fugenmörtel: kunststoffvergütet,
schnellhärend, frost- und tausalzbeständig,
schrumpffrei.
Schachttiefe von OK Fließsohle bis OK Schachtabdeckung
1,51 m bis 2,00 m.
Schacht R 1
Menge: 1,000 Stk
Zuordnung: 411

**01.1160 Erschwernis gekrümmte Schachtgerinne**
Erschwernis zu den Schachtpositionen für die Ausbildung
von gekrümmten Schachtgerinnen, Abrechnung pro Schacht.
Zu- und Abläufe DN 500 bzw. DN 600.
Schacht R 1
Menge: 1,000 Stk

**01.1170 Erschwernis zur Schachteinbindung DN 700**
Erschwernis zu den Schachtpositionen
für die wasserdichte Einbindung eines neuen
Schachtbauwerkes an eine vorhandene Rohrleitung
DN 700 B. Lieferung von Passstücken für die Herstellung
der Verbindung zwischen vorh. Rohrleitung und den
Gelenkstücken am Schachtbauwerk einrechnen.
In diese Position ist das allseitige Freilegen,
Reinigen und Vorbereiten der vorhandenen Leitung an des
neue Schachtbauwerk mit einzukalkulieren.
Zudem sind alle zusätzlichen Erd-, Verbau- und
ggfs. Wasserhaltungsarbeiten einzukalkulieren.
Menge: 2,000 Stk

**01.1180 Erschwernis zur Schachteinbindung DN 300**
Erschwernis zu den Schachtpositionen
für die wasserdichte Einbindung eines neuen
Schachtbauwerkes an eine vorhandene Rohrleitung
DN 300 B. Lieferung von Passstücken für die Herstellung
der Verbindung zwischen vorh. Rohrleitung und den
Gelenkstücken am Schachtbauwerk einrechnen.
In diese Position ist das allseitige Freilegen,
Reinigen und Vorbereiten der vorhandenen Leitung an des
neue Schachtbauwerk mit einzukalkulieren.
Zudem sind alle zusätzlichen Erd-, Verbau- und
ggfs. Wasserhaltungsarbeiten einzukalkulieren.
Menge: 1,000 Stk

**01.1190 Blindschacht gemauert 100x150 cm DN 800**
Blindschächte in Anschlussbereichen zu neu
herzustellenden Schachtbauwerken herstellen, sofern
keine wasserdichte Verbindung zwischen vorhandenen
Rohrmaterialien und neuem Schacht möglich ist.

Schachtaufbau:
Sauberkeitsschicht aus Beton C 12/15, 10 cm dick,
Sohle Beton C 25/30 d = 25 cm bewehrt.
Bewehrung einkalkulieren.
Schacht aus Mauerwerk aus Kanalschachtklinkern,
C DIN 4051, in Mörtel MG III mit Trasszusatz, Dicke
24 cm, mit Innen- und Außenputz P III DIN EN 998-1 und
DIN V 18550, Dicke 20 mm, sowie Grundbeschichtung und
zwei Deckbeschichtungen aus Bitumenemulsion.
Notwendige Höhe zur Einbindung vorh. Rohrleitungen
DN 800 B.
Lichte Abmessungen: 100 x 150 cm

Fließsohle und das Bankett (Gerinne bei Rohren <= DN
500 in Scheitelhöhe, bei größeren Rohren mindestens 500
mm über der gepl. Sohle) fließtechnisch günstig
ausbilden.
Auffüllung, Sohle und Bankett aus Profilbeton C 25/30.
Fließsohlen und Bankette mit Zementestrich
MV 1:3, 3 cm dick, überziehen, fein reiben,
pudern und glätten, oder mit Rohr-Halbschalen
herstellen.

Abdeckung mit rechteckiger Stahlbetonabdeckplatte d=20
cm, ohne Öffnung.

In diese Position sind das Schneiden des vorhandenen
Betonrohres (DN 800) und die Vorbereitung zur
Einbindung in den Blindschacht mit einzukalkulieren.

Die Statik sowie die Auftriebssicherheit ist
rechnerisch nachzuweisen. Die Berechnungen sind in
diese Position mit einzukalkulieren und werden nicht
gesondert vergütet.
Menge: 1,000 Stk

**01.1200 Blindschacht gemauert 100x100 cm DN 600**
Blindschächte in Anschlussbereichen zu neu
herzustellenden Schachtbauwerken herstellen, sofern
keine wasserdichte Verbindung zwischen vorhandenen
Rohrmaterialien und neuem Schacht möglich ist.

Schachtaufbau:
Sauberkeitsschicht aus Beton C 12/15, 10 cm dick,
Sohle Beton C 25/30 d = 25 cm bewehrt.
Bewehrung einkalkulieren.
Schacht aus Mauerwerk aus Kanalschachtklinkern,
C DIN 4051, in Mörtel MG III mit Trasszusatz, Dicke
24 cm, mit Innen- und Außenputz P III DIN EN 998-1 und
DIN V 18550, Dicke 20 mm, sowie Grundbeschichtung und
zwei Deckbeschichtungen aus Bitumenemulsion.
Notwendige Höhe zur Einbindung vorh. Rohrleitungen
DN 600 B.
Lichte Abmessungen: 100 x 100 cm

Fließsohle und das Bankett (Gerinne bei Rohren <= DN
500 in Scheitelhöhe, bei größeren Rohren mindestens 500
mm über der gepl. Sohle) fließtechnisch günstig
ausbilden.
Auffüllung, Sohle und Bankett aus Profilbeton C 25/30.
Fließsohlen und Bankette mit Zementestrich
MV 1:3, 3 cm dick, überziehen, fein reiben,
pudern und glätten, oder mit Rohr-Halbschalen
herstellen.

Abdeckung mit rechteckiger Stahlbetonabdeckplatte d=20
cm, ohne Öffnung.

In diese Position sind das Schneiden des vorhandenen
Betonrohres (DN 600) und die Vorbereitung zur
Einbindung in den Blindschacht mit einzukalkulieren.

Die Statik sowie die Auftriebssicherheit ist
rechnerisch nachzuweisen. Die Berechnungen sind in
diese Position mit einzukalkulieren und werden nicht
gesondert vergütet.
Menge: 2,000 Stk

**01.1210 Blindschacht gemauert 100x100 cm DN 500**
Blindschächte in Anschlussbereichen zu neu
herzustellenden Schachtbauwerken herstellen, sofern
keine wasserdichte Verbindung zwischen vorhandenen
Rohrmaterialien und neuem Schacht möglich ist.

Schachtaufbau:
Sauberkeitsschicht aus Beton C 12/15, 10 cm dick,
Sohle Beton C 25/30 d = 25 cm bewehrt.
Bewehrung einkalkulieren.
Schacht aus Mauerwerk aus Kanalschachtklinkern,
C DIN 4051, in Mörtel MG III mit Trasszusatz, Dicke
24 cm, mit Innen- und Außenputz P III DIN EN 998-1 und
DIN V 18550, Dicke 20 mm, sowie Grundbeschichtung und
zwei Deckbeschichtungen aus Bitumenemulsion.
Notwendige Höhe zur Einbindung vorh. Rohrleitungen
DN 500 B.
Lichte Abmessungen: 100 x 100 cm

Fließsohle und das Bankett (Gerinne bei Rohren <= DN
500 in Scheitelhöhe, bei größeren Rohren mindestens 500
mm über der gepl. Sohle) fließtechnisch günstig
ausbilden.
Auffüllung, Sohle und Bankett aus Profilbeton C 25/30.
Fließsohlen und Bankette mit Zementestrich
MV 1:3, 3 cm dick, überziehen, fein reiben,
pudern und glätten, oder mit Rohr-Halbschalen
herstellen.

Abdeckung mit rechteckiger Stahlbetonabdeckplatte d=20
cm, ohne Öffnung.

In diese Position sind das Schneiden des vorhandenen
Betonrohres (DN 500) und die Vorbereitung zur
Einbindung in den Blindschacht mit einzukalkulieren.

Die Statik sowie die Auftriebssicherheit ist
rechnerisch nachzuweisen. Die Berechnungen sind in
diese Position mit einzukalkulieren und werden nicht
gesondert vergütet.
Menge: 2,000 Stk

**01.1220 Blindschacht gemauert 100x100 cm DN 300**
Blindschächte in Anschlussbereichen zu neu
herzustellenden Schachtbauwerken herstellen, sofern
keine wasserdichte Verbindung zwischen vorhandenen
Rohrmaterialien und neuem Schacht möglich ist.

Schachtaufbau:
Sauberkeitsschicht aus Beton C 12/15, 10 cm dick,
Sohle Beton C 25/30 d = 25 cm bewehrt.
Bewehrung einkalkulieren.
Schacht aus Mauerwerk aus Kanalschachtklinkern,
C DIN 4051, in Mörtel MG III mit Trasszusatz, Dicke
24 cm, mit Innen- und Außenputz P III DIN EN 998-1 und
DIN V 18550, Dicke 20 mm, sowie Grundbeschichtung und
zwei Deckbeschichtungen aus Bitumenemulsion.
Notwendige Höhe zur Einbindung vorh. Rohrleitungen
DN 300 B.
Lichte Abmessungen: 100 x 100 cm

Fließsohle und das Bankett (Gerinne bei Rohren <= DN
500 in Scheitelhöhe, bei größeren Rohren mindestens 500
mm über der gepl. Sohle) fließtechnisch günstig
ausbilden.
Auffüllung, Sohle und Bankett aus Profilbeton C 25/30.
Fließsohlen und Bankette mit Zementestrich
MV 1:3, 3 cm dick, überziehen, fein reiben,
pudern und glätten, oder mit Rohr-Halbschalen
herstellen.

Abdeckung mit rechteckiger Stahlbetonabdeckplatte d=20
cm, ohne Öffnung.

In diese Position sind das Schneiden des vorhandenen
Betonrohres (DN 300) und die Vorbereitung zur
Einbindung in den Blindschacht mit einzukalkulieren.

Die Statik sowie die Auftriebssicherheit ist
rechnerisch nachzuweisen. Die Berechnungen sind in
diese Position mit einzukalkulieren und werden nicht
gesondert vergütet.
Menge: 1,000 Stk

**01.1230 Rohranschluß an vorh. Gelenkstück DN 800 B herstellen**
Vorhandenes Gelenkstück DN 800 B freilegen, Abmauerung
beseitigen, reinigen, neues Rohr anlegen,
beiarbeiten und abdichten.
Lieferung von Passstücken für die Herstellung der
Verbindungen zwischen geplanter Rohrleitung und dem
vorhandenem Gelenkstück einrechnen.
Vorhandene Leitung gehört zur Regenwasserkanalisation.
Das vorhandene Rohrnetz ist in Betrieb.
Während der Arbeiten Wasserführung im vorhandenen
Kanalsystem aufrechterhalten.
Zudem sind alle zusätzlichen Erd-, Verbau- und
ggfs. Wasserhaltungsarbeiten einzukalkulieren.
Gepl. Rohranschluß besteht aus KFW-M-Betonrohren
DN 800.
Menge: 1,000 Stk

**01.1240 Abwasserkanal Beton KFW-M DN 800**
Abwasserkanal DIN EN 1610 aus Betonrohren DIN EN 1916
und DIN V 1201 herstellen, KFW-M, Kreisquerschnitt
wandverstärkt mit Fuß und Muffe, Baulänge 2 m,
Rohrverbindung mit werkseitig fest in der Muffe
eingebauter Gleitringdichtung, an Schächten ohne
besondere Vergütung der Gelenkstücke einbauen.
Verlegung in verbautem Graben, einschl. Bettung unter-
und oberhalb der Rohrleitung.
Rohrdurchmesser DN 800
Menge: 270,000 m
Zuordnung: 541

**01.1250 Passstücke DN 800 B**
Kreisförmige Betonrohr-Passstücke DIN EN 1916 und DIN V
1201  wasserdicht einbauen, als Zulage zur Rohrleitung
- maximal 1 Passstück pro Kanalhaltung -.
DN 800.
Menge: 7,000 Stk

**01.1260 Abwasserkanal Beton KFW-M DN 700**
Abwasserkanal DIN EN 1610 aus Betonrohren DIN EN 1916
und DIN V 1201 herstellen, KFW-M, Kreisquerschnitt
wandverstärkt mit Fuß und Muffe, Baulänge 2 m,
Rohrverbindung mit werkseitig fest in der Muffe
eingebauter Gleitringdichtung, an Schächten ohne
besondere Vergütung der Gelenkstücke einbauen.
Verlegung in verbautem Graben, einschl. Bettung unter-
und oberhalb der Rohrleitung.
Rohrdurchmesser DN 700
Menge: 15,000 m
Zuordnung: 541

**01.1270 Passstücke DN 700 B**
Kreisförmige Betonrohr-Passstücke DIN EN 1916 und DIN V
1201  wasserdicht einbauen, als Zulage zur Rohrleitung
- maximal 1 Passstück pro Kanalhaltung -.
DN 700.
Menge: 1,000 Stk

**01.1280 Abwasserkanal Beton KW-M DN 500**
Abwasserkanal DIN EN 1610 aus Betonrohren DIN EN 1916
und DIN V 1201 herstellen, KW-M, Kreisquerschnitt
wandverstärkt ohne Fuß mit Muffe, Baulänge 2 m,
Rohrverbindung mit werkseitig fest in der Muffe
eingebauter Gleitringdichtung, an Schächten ohne
besondere Vergütung der Gelenkstücke einbauen.
Verlegung in verbautem Graben, einschl. Bettung unter-
und oberhalb der Rohrleitung.
Rohrdurchmesser DN 500.
Menge: 230,000 m
Zuordnung: 221

**01.1290 Passstücke DN 500 B**
Kreisförmige Betonrohr-Passstücke DIN EN 1916 und DIN V
1201  wasserdicht einbauen, als Zulage zur Rohrleitung
- maximal 1 Passstück pro Kanalhaltung -.
DN 500.
Menge: 4,000 Stk

**01.1300 Abwasserkanalrohre PP einbauen, DN 500, azurblau**
Abwasserkanalrohre nach DIN EN 1610 in vorh.
Gräben einbauen.
REHAU AWADUKT PP SN 10 RAUSISTO, oder ein
gleichwertiges Fabrikat.
Hochlast-Vollwand-Kanalrohre mit Steckmuffe
und festeingelegtem Sicherheitsdichtsystem,
nach DIN EN 1852, Rohrreihe SN8 / S11,2 bzw. S13,3.
ÖNORM EN 1852 geprüft, hochabriebfest durch RAUSISTO,
ohne Zusatz von Füllstoffen,
Werkstoff: RAU-PP RAUSISTO, ungefüllt,
Farbe: azurblau
Rohrlängen von höchstens 3,00 m
An Schächten und Bauwerken AWADUKT-Schachtfutter
einbauen.
Einbau des Schachtfutters ohne besondere Vergütung.
Rohrdurchmesser DN 500.
Die Lieferung und der Einbau des Bettungsmaterials
für die Rohrleitung unter- und oberhalb gemäß
Herstellerangaben ist in diese Position
einzukalkulieren,
ebenso wie die zusätzlichen Erdarbeiten unterhalb
der Rohrleitung. Der Bodenaushub ist zu Lasten des AN
abzufahren.
Menge: 20,000 m

**01.1310 AWADUKT PP Abzweige einbauen, DN 500/160**
Formstück passend zu vor beschriebenen
Abwasserkanal DN 500 liefern und wasserdicht einbauen.
AWADUKT PP SN 10, Einfachabzweig.
DN 500/160, Abgang 45°.
Menge: 2,000 Stk

**01.1320 Wasserhaltung betreiben, bis 0,60 m, T=bis 20 cm unter RS**
Wasserhaltung (Grundwasserabsenkung) für die
Herstellung von Abwasserleitungen und der dazugehörenden Schachtbauwerke herstellen, vorhalten und abbauen.
Die Art der Wasserhaltung ist dem Unternehmer
überlassen, sie ist jedoch bei Abgabe des An-
gebotes zu beschreiben.
Um die Geräuschemission während der Absenkphase so
gering wie möglich zu halten, ist ein schallgedämpftes
Antriebsaggregat für das Betreiben der Pumpen zu
verwenden.
Beschreibung der vorgesehenen Wasserhaltung:
____________________________________________
____________________________________________
____________________________________________
Herstellung der Ableitungsgerinne oder Flutleitungen zu den Vorflutern sind Sache des AN.
Wasserrechtliche Erlaubnisse unternehmerseitig
bei den zuständigen Wasserbehörden besorgen.
Der Auftragnehmer hat für Betriebsstoffe bzw.
für Strom zum Betreiben der Maschinen selbst
zu sorgen.
Zu Beginn einer Absenkungsphase gemeinsam mit
der örtlichen Bauleitung den Grundwasserspiegel feststellen.
Diese ermittelte Höhe ist Grundlage der Ab-
rechnung.
In diese Position Mehrarbeiten an Schächten
und Bauwerken sowie alle Leistungen beim Bohren der Filter und alle Oberflächenarbeiten
einrechnen.
Abgerechnet wird nach Länge der verlegten Ka-
näle einschließlich Schachtbauwerke.
Die Absenktiefe beträgt
bis 0,60 m.
Absenktiefe wird bis 20 cm unter Rohrsohle gemessen.
Vorfluter für abzupumpendes Grundwasser sind
die vorhandenen Regenwasserkanäle.
Für Rohrleitungen DN 500 bis DN 700.
Menge: 15,000 m

**01.1330 Wasserhaltung betreiben, 0,60-1,20 m, T=bis 20 cm unter RS**
Wasserhaltung (Grundwasserabsenkung) für die
Herstellung von Abwasserleitungen und der dazugehörenden Schachtbauwerke herstellen, vorhalten und abbauen.
Die Art der Wasserhaltung ist dem Unternehmer
überlassen, sie ist jedoch bei Abgabe des An-
gebotes zu beschreiben.
Um die Geräuschemission während der Absenkphase so
gering wie möglich zu halten, ist ein schallgedämpftes
Antriebsaggregat für das Betreiben der Pumpen zu
verwenden.
Beschreibung der vorgesehenen Wasserhaltung:
____________________________________________
____________________________________________
____________________________________________
Herstellung der Ableitungsgerinne oder Flutleitungen zu den Vorflutern sind Sache des AN.
Wasserrechtliche Erlaubnisse unternehmerseitig
bei den zuständigen Wasserbehörden besorgen.
Der Auftragnehmer hat für Betriebsstoffe bzw.
für Strom zum Betreiben der Maschinen selbst
zu sorgen.
Zu Beginn einer Absenkungsphase gemeinsam mit
der örtlichen Bauleitung den Grundwasserspiegel feststellen.
Diese ermittelte Höhe ist Grundlage der Ab-
rechnung.
In diese Position Mehrarbeiten an Schächten
und Bauwerken sowie alle Leistungen beim Bohren der Filter und alle Oberflächenarbeiten
einrechnen.
Abgerechnet wird nach Länge der verlegten Ka-
näle einschließlich Schachtbauwerke.
Die Absenktiefe beträgt
mehr als 0,60 m bis 1,20 m.
Absenktiefe wird bis 20 cm unter Rohrsohle gemessen.
Vorfluter für abzupumpendes Grundwasser sind
die vorhandenen Regenwasserkanäle.
Für Rohrleitungen DN 500 bis DN 600.
Menge: 145,000 m

**01.1340 Wasserhaltung betreiben, 1,20-1,80 m, T=bis 20 cm unter RS**
Wasserhaltung (Grundwasserabsenkung) für die
Herstellung von Abwasserleitungen und der dazugehörenden Schachtbauwerke herstellen, vorhalten und abbauen.
Die Art der Wasserhaltung ist dem Unternehmer
überlassen, sie ist jedoch bei Abgabe des An-
gebotes zu beschreiben.
Um die Geräuschemission während der Absenkphase so
gering wie möglich zu halten, ist ein schallgedämpftes
Antriebsaggregat für das Betreiben der Pumpen zu
verwenden.
Beschreibung der vorgesehenen Wasserhaltung:
____________________________________________
____________________________________________
____________________________________________
Herstellung der Ableitungsgerinne oder Flutleitungen zu den Vorflutern sind Sache des AN.
Wasserrechtliche Erlaubnisse unternehmerseitig
bei den zuständigen Wasserbehörden besorgen.
Der Auftragnehmer hat für Betriebsstoffe bzw.
für Strom zum Betreiben der Maschinen selbst
zu sorgen.
Zu Beginn einer Absenkungsphase gemeinsam mit
der örtlichen Bauleitung den Grundwasserspiegel feststellen.
Diese ermittelte Höhe ist Grundlage der Ab-
rechnung.
In diese Position Mehrarbeiten an Schächten
und Bauwerken sowie alle Leistungen beim Bohren der Filter und alle Oberflächenarbeiten
einrechnen.
Abgerechnet wird nach Länge der verlegten Ka-
näle einschließlich Schachtbauwerke.
Die Absenktiefe beträgt
mehr als 1,20 m bis 1,80 m.
Absenktiefe wird bis 20 cm unter Rohrsohle gemessen.
Vorfluter für abzupumpendes Grundwasser sind
die vorhandenen Regenwasserkanäle.
Für Rohrleitungen DN 500 bis DN 800.
Menge: 190,000 m

**01.1350 Wasserhaltung betreiben, 1,80-2,40 m, T=bis 20 cm unter RS**
Wasserhaltung (Grundwasserabsenkung) für die
Herstellung von Abwasserleitungen und der dazugehörenden Schachtbauwerke herstellen, vorhalten und abbauen.
Die Art der Wasserhaltung ist dem Unternehmer
überlassen, sie ist jedoch bei Abgabe des An-
gebotes zu beschreiben.
Um die Geräuschemission während der Absenkphase so
gering wie möglich zu halten, ist ein schallgedämpftes
Antriebsaggregat für das Betreiben der Pumpen zu
verwenden.
Beschreibung der vorgesehenen Wasserhaltung:
____________________________________________
____________________________________________
____________________________________________
Herstellung der Ableitungsgerinne oder Flutleitungen zu den Vorflutern sind Sache des AN.
Wasserrechtliche Erlaubnisse unternehmerseitig
bei den zuständigen Wasserbehörden besorgen.
Der Auftragnehmer hat für Betriebsstoffe bzw.
für Strom zum Betreiben der Maschinen selbst
zu sorgen.
Zu Beginn einer Absenkungsphase gemeinsam mit
der örtlichen Bauleitung den Grundwasserspiegel feststellen.
Diese ermittelte Höhe ist Grundlage der Ab-
rechnung.
In diese Position Mehrarbeiten an Schächten
und Bauwerken sowie alle Leistungen beim Bohren der Filter und alle Oberflächenarbeiten
einrechnen.
Abgerechnet wird nach Länge der verlegten Ka-
näle einschließlich Schachtbauwerke.
Die Absenktiefe beträgt
mehr als 1,80 m bis 2,40 m.
Absenktiefe wird bis 20 cm unter Rohrsohle gemessen.
Vorfluter für abzupumpendes Grundwasser sind
die vorhandenen Regenwasserkanäle.
Für Rohrleitungen DN 800.
Menge: 190,000 m

**01.1360 Sondierung herstellen, Tiefe 2,51 - 3,50 m**
Schlagsondierungen mittels Künzelstab im Be-
reich der wiederverfüllten Baugruben zwischen
Baugrubenwand und Rohrleitung bzw. Bauwerk
herstellen, und die Sondierdiagramme mit Einmessung des jeweiligen Sondierpunktes der Bauleitung aushändigen.
Durchführung der Sondierungen durch ein unabhängiges Prüfinstitut.
Bei Sondiertiefen von mehr als 2,51 m bis
3,50 m.
Menge: 6,000 Stk

**01.1370 Sondierung herstellen, Tiefe 1,51 - 2,50 m**
Schlagsondierungen mittels Künzelstab im Be-
reich der wiederverfüllten Baugruben zwischen
Baugrubenwand und Rohrleitung bzw. Bauwerk
herstellen, und die Sondierdiagramme mit Einmessung des jeweiligen Sondierpunktes der Bauleitung aushändigen.
Durchführung der Sondierungen durch ein unabhängiges Prüfinstitut.
Bei Sondiertiefen von mehr als 1,51 m bis
2,50 m.
Menge: 3,000 Stk

**01.1380 Plattendruckversuche durchführen**
Plattendruckversuche nach DIN 18134 und entsprechend
ZTV T-StB 95 unter Beteiligung der örtlichen
Bauaufsicht durchführen.
Prüfung über Leitungsgräben oder Baugrubenverfüllungen oberhalb der Schottertragschicht.
Verformungsmodul EV2 mindestens 180 MN/m2.
Durchführung der Plattendruckversuche durch
ein unabhängiges Prüfinstitut.
Der Verhältniswert der Verformungsmodule
EV2/EV1 soll nicht größer als 2,2 sein.
Menge: 5,000 Stk

**01.1390 Inspektion Haltungen/Schächte, Unterlagen 2-fach**
Inspektion der neu verlegten Kanalhaltungen und
-schächte mittels Drehkopfkamera durchführen;
zusätzlich manuelle Inspektion der Schächte.
Fernsehinspektion auf Videoband einblenden (Ort,
Straße, Kanalart, Schacht- und Haltungsnamen,
Zählwerkstand). Inspektion nach Richtlinien des ATV
Merkblattes M 143 ausführen. Haltungsanfang ist der
Deckel des Startschachtes, unter diesem beginnt die
Messung der Distanz mit 0,00 m; beim Normalschacht
ergibt sich der Rohranfang dann bei 0,500 m. Im Zuge
der Kanaldurchfahrungen alle Abzweige, Stutzen, evtl.
Schadensstellen oder Unregelmäßigkeiten einmessen.
An allen Schadensstellen oder sonstigen Unregelmäßigkeiten Dokumentationsfotos herstellen.
Rohrleitungen vorher reinigen; einzelne Kanalhaltungen
in einem beizufügenden Plan kennzeichnen. Termin für
die Fernsehinspektion rechtzeitig mit der Bauaufsicht
abstimmen. Durch die Fernsehinspektion wird nicht die
Durchspiegelung der Leitungen bei der Abnahme ersetzt!
Übergabe der Videobänder und des ergänzenden Planes an
die Bauaufsicht. Die Inspektionsdaten in eine Datei
entsprechend der Schnittstelle ISYBAU96 abspeichern.

Zu speichern sind für Haltungen:
Ort, Staßenname, Untersuchungsdatum, Haltungsnummer,
Nummer von Start- und Zielschacht, Inspektionsrichtung,
Kanalart, Haltungslänge, Untersuchungslänge,
Querschnitt, Material sowie alle festgestellten
Abzweige, Stutzen, Schadensstellen sowie andere
Unregelmäßigkeiten mit Angabe der Stationierung und des
Zählerstandes.
Zu speichern für Schächte sind:
Ort, Straßenname, Untersuchungsdatum, Schachtnummer,
Schachtart, Bauzweckform, Schachttiefe, Materialien,
Abmessungen, Zuläufe, Abgänge und Name des
Untersuchers. Ausdruck von Schacht- und
Haltungsberichten als Farbgrafisches Protokoll,
Entwicklung von Dokumentationsfotos über
Schadensstellen. Übergabe dieser Unterlagen in
2-facher Ausfertigung an die Bauaufsicht.
Es handelt sich um Regenwasserkanäle DN 300 bis DN 700.
Menge: 535,000 m

**01.1400 Kanäle einmessen, M 1: 500**
Straßenkanäle und die dazugehörenden Schächte
und Bauwerke im Zuge der Bauausführung nach
Lage und Höhe einmessen und entsprechend DIN
2425 Teil 4 nach dem Doppellinienverfahren in
unternehmerseitig herzustellende Lagepläne
eintragen und in Normschrift beschriften.
Alle Haus- und Senkenanschlüsse, gleichgültig
ob es sich um alte oder neue Anschlüsse handelt, aufnehmen und einzeichnen; Hausanschlüsse bis zum Übergabepunkt des Anschlussnehmers,
Senkenanschlüsse bis zur Senke. Auch parallel
verlaufende oder kreuzende sonstige Kanalleitungen aufmessen und einzeichnen.
Als Grundlage für das Bestandsplanwerk muss
das Grundkartenwerk des zuständigen Katasteramtes verwendet werden, nach Möglichkeit in
digitaler Form.
Alle Kanalbauteile wie Schächte, Stutzen usw. sind als
Block darzustellen. Bei Sonderbauwerken, Schächte mit
einem Ø > 1,50 m, müssen die Schachtkanten sowie die
Ein- und Auslaufhöhen gemessen werden.
Basispunkt der Stutzen ist die Rohrachse.
Jede Haltung ist als einzelne Polylinie in
Fließrichtung zu zeichnen und zwar von
Schachtdeckelmitte bis Schachtdeckelmitte bei
Normalschächten. Bei Sonderbauwerken von/bis zur
Ein/Auslauf.
Hausanschlussleitungen sind als Polylinie in
Fließrichtung bis zur Rohrachse zu zeichnen.
Der Bestandsplan soll außer den Flurstücksgrenzen, Grenzsteinen, Aufnahmepunkten und
den Gebäuden alle wichtigen topografischen
Einzelheiten enthalten, ebenso Straßennamen
und Hausnummern. Sofern Eintragungen, die zur
Darstellung der örtlichen Situation von Be-
deutung sind (z.B. Straßenbegrenzungslinien,
Stützmauern, Bäume) fehlen, ist der Bestandsplan unter Beachtung der DIN 18702 entsprechend zu ergänzen.
Die Schacht- und Haltungsbezeichnungen sind
nach dem vom AG vorgegebenen Nummerierungssystem zu vergeben.
Das Aufmaß der Kanalschächte und der Bauwerke
ist auf das Landeskoordinatensystem (Gauß-
Krüger-Koordinaten) zu beziehen sowie auf das
amtliche Höhenfestpunktnetz.
Der Bestandsplan ist als Datei im AutoCAD-For-
mat (dwg) der Bauaufsicht auszuhändigen.
Die enthaltenen Koordinaten müssen Gauß-
Krüger-Koordinaten sein.
Pläne als farbige Papierplots in der vom AG
geforderten Anzahl anfertigen und der Bauaufsicht aushändigen.
Maßstab der Kanalnetzpläne M = 1:500
ALK-Daten im AutoCAD-Format werdem dem AN zur
Verfügung gestellt.
Menge: 535,000 m

**01.1410 Bit. Decke fräsen, Tiefe 3-5 cm, Breite bis 30 cm**
Bituminöse Decke fräsen oder schälen und reinigen. Anfallendes Material wird Eigentum des
AN; es ist von der Baustelle zu entfernen.
Flächen im Bereich von Zwickel und Streifen.
Frästiefe über 3 bis 5 cm.
Breite der Flächen bis 30 cm.
Menge: 250,000 m2

**01.1420 Planumsflächen +- 2 cm**
Planumsflächen für den weiteren Aufbau längs
und quer profilieren und verdichten.
Rohplanumsflächen nach Durchführung der Erdarbeiten,
im Fahrbahnbereich.
Max. Abweichung von der Sollhöhe +- 2 cm.
Menge: 1940,000 m2

**01.1430 Kies-Frostschutzschicht herstellen, Kg. 0/45**
Kies-Frostschutzschicht im Bereich von
Rohrleitungsgräben und Arbeitsräumen an
Bauwerken herstellen.
Einbaudicke: bis 32 cm.
Körnung 0/45.
Menge: 1940,000 m2

**01.1440 Schottertragschicht herstellen, d = 20 cm, Kg. 0/45**
Schottertragschicht im Bereich von Rohrleitungsgräben und Arbeitsräumen von Bauwerken
herstellen.
Einbaudicke 20 cm.
Verformungsmodul EV2 auf der Oberfläche min.
180 MN/m2.
Körnung 0/45.
Material: Kalkstein-Mineralgemisch.
Menge: 1940,000 m2

**01.1450 Bituminöses Material**
Bituminöses Material liefern und einbauen,
zur Sicherung von Schachtbauwerken.
Mischgutart C, Körnung 0/22,
Bindemittel Straßenbaubitumen 70/100 DIN EN 12591.
Materialnachweis erforderlich.
Einbau von Hand.
Menge: 25,000 t

**01.1460 Bit. Tragschicht herstellen, d = 8 cm, Mischgut Kg. 0/32**
Bituminöse Tragschicht im gesamten Straßenbereich
  herstellen
  einschichtig,
  Einbaudicke 8 cm.
  Mischgutart CS.
  Mischgut 0/32.
  Einbau zwischen Randeinfassungen.
  Bindemittel Straßenbaubitumen 50/70 DIN EN 12591
Menge: 1500,000 m2

**01.1470 Asphaltbinder liefern und einbauen, D = 4 cm**
Asphaltbinder ZTV Asphalt- StB einbauen und
verdichten,
Einbaudicke 4,0 cm, Mischgut, Körnung 0/16,
Bindemittel Straßenbaubitumen 50/70 DIN EN 12591,
Mineralstoffe Edelsplitt.
Einbau zwischen Randeinfassungen.
Menge: 1500,000 m2

**01.1480 Bituminöses Bindemittel aufsprühen**
Bituminöses Bindemittel, Bindemittelmenge
  0,3kg/m2 aufsprühen, auf zusammenhängenden
  Flächen, Zwickel und Streifen.
  Verschmutzte Unterlage vorher reinigen.
  Kehrgut in Eigentum des AN übernehmen und
  von der Baustelle entfernen.
Menge: 3280,000 m2

**01.1490 Fugen herst., Dicke 4,0 cm, Breite 10 mm**
Fugen in der Dicke der bituminösen Deckschicht
mit schmelzbarem Bitumen-Dichtungsband herstellen.
Vor dem Einbau der Deckschicht vorhandene Wandung säubern, soweit erforderlich trocknen und
mit bituminösem Voranstrich versehen.
Nach dem Trocknen des Voranstriches Fugenband
an der zu verklebenden Seite leicht anschmelzen und an die Wandung gleichmäßig anpressen.
Dicke der Deckschicht 4,0 cm,
Fugenbreite 10 mm.
Fugen als Randfugen vor Borden, Übergängen,
Regeneinläufen u.ä.
Menge: 930,000 m

**01.1500 Asphaltbeton Kg. 0/8 einbauen und verdicht**
Asphaltbetondeckschicht, Heißeinbau, ZTV Asphalt-StB,
einbauen und verdichten,
Mischgut, Körnung 0/8, Edelsplitt,
Einbaudicke 4,0 cm,
Bindemittel Straßenbaubitumen 50/70 DIN EN 12591,
für Straßen der Bauklassen III und IV
Menge: 1640,000 m2

**01.1510 Vorh. Markierung anpassen Heißspritzplastik, Dünnschichtige Plastikmasse**
Vorhandene Markierung nach Angabe des AG abdecken,
Farbton der umgebenden Straßenoberfläche anpassen.
Abgerechnet wird nach der abgedeckten Fläche.
Bei Pfeilen, Schriftzeichen oder Symbolen wird das die
abgedeckte Fläche umschreibende kleinste Rechteck
abgerechnet.
Markierung = Heißspritzplastik.
Abdeckmaterial = Dünnschichtige Plastikmasse.
Menge: 5,000 m²

**01.1520 Vorh. flächige Radwegemarkierung anpassen Dünnschichtmarkierung, Farbe matt**
Vorh. flächige Radwegemarkierung anpassen
nach Angabe des AG abdecken, Farbton der umgebenden
Straßenoberfläche der radwegefurt (rot) anpassen.
Abgerechnet wird nach der abgedeckten Fläche.
Dünnschichtmarkierung, Farbe matt, Farbton rot
Menge: 15,000 m²

**01.1530 Mittelmarkierung herstellen, Heißplastik, B=0,12m**
Längsmarkierung entsprechend vorhandener Markierung
oder Vormarkierung herstellen.
Zu markierende Flächen reinigen. Kehrgut und ggfls.
Fräsgut gehen in das Eigentum des AN über und werden
beseitigt.
Abgerechnet wird nach markierter Strichlänge in der
Achse. Doppelstrich wird als zwei Striche abgerechnet.
Mittelmarkierung.
Heißplastik.
3/3 Strich/Lücke
Strichbreite 0,12 m,
Menge: 40,000 m

**01.1540 Unterbrochene Fahrbahnbegrenzung herstellen, Heißplastik, B=0,25m**
Unterbrochene Fahrbahnbegrenzung entsprechend
vorhandener Markierung oder Vormarkierung herstellen.
Zu markierende Flächen reinigen. Kehrgut und ggfls.
Fräsgut gehen in das Eigentum des AN über und werden
beseitigt.
Abgerechnet wird nach markierter Strichlänge in der
Achse. Doppelstrich wird als zwei Striche abgerechnet.
Randmarkierung.
Heißplastik.
1,5/1,5 Strich/Lücke
Strichbreite 0,25 m,
Menge: 65,000 m

**01.1550 Längsmarkierung der Radfahrerfurt herstellen, Heißplastik, B=0,25m**
Längsmarkierung der Radfahrerfurt entsprechend
vorhandener Markierung oder Vormarkierung herstellen.
Zu markierende Flächen reinigen. Kehrgut und ggfls.
Fräsgut gehen in das Eigentum des AN über und werden
beseitigt.
Abgerechnet wird nach markierter Strichlänge in der
Achse. Doppelstrich wird als zwei Striche abgerechnet.
Randmarkierung.
Heißplastik.
0,5/0,2 Strich/Lücke
Strichbreite 0,25 m,
Menge: 15,000 m

**01.1560 Piktogramm "Radfahrer" herstellen**
Fahrbahnmarkierung ZTV-M 02 als Piktogramm "Radfahrer"
innerhalb der Radfahrerfurt herstellen.
Zu markierende Flächen reinigen. Kehrgut und ggfls.
Fräsgut gehen in Eigentum des AN über und werden
beseitigt.
Lage des Piktogramms nach Angabe oder nach Plan
einmessen und vormarkieren.
Heißplastik.
 Maße 100/130 cm, aus Plastikmarkierungsmasse, Farbe
weiß, auf Asphaltbeton.
Menge: 2,000 Stk

**01.1570 Richtungspfeile innerhalb der Radfahrerfurt herstellen, Heißplastik**
Zu markierende Flächen reinigen. Kehrgut und ggfls.
Fräsgut gehen in das Eigentum des AN über und werden
beseitigt.
Lage der Schriftzeichen nach Angabe des AG oder nach
Plan einmessen und vormarkieren.
Heißplastik.
Länge ca. 1,0 m.
Menge: 2,000 Stk

**01.1580 BaugeräteStunden, Bagger bis 4 m3**
Stundenlohnarbeiten durch Baugeräte auf Anordnung des
AG ausführen. Der Verrechnungssatz für das jeweilige
Gerät umfaßt sämtliche Aufwendungen für den Einsatz,
insbesondere Gerätevorhalte- und Betriebsstoffkosten sowie sämtliche Zuschläge einschließlich
der Kosten für das Bedienungspersonal.
Der Verrechnungssatz gilt für das zum Zeitpunkt des
Abrufes einsatzbereit auf der Baustelle befindliche
Baugerät. Vergütet werden die tatsächlich geleisteten
Arbeitsstunden.
Bagger bis 0,4 m3.
Menge: 5,000 St

**01.1590 BaugeräteStunden, Radlader bis 45 PS**
Stundenlohnarbeiten durch Baugeräte auf Anordnung des
AG ausführen. Der Verrechnungssatz für das jeweilige
Gerät umfaßt sämtliche Aufwendungen für den Einsatz,
insbesondere Gerätevorhalte- und Betriebs- stoffkosten
sowie sämtliche Zuschläge einschließlich der Kosten für
das Bedienungspersonal.
Der Verrechnungssatz gilt für das zum Zeitpunkt des
Abrufes einsatzbereit auf der Baustelle befindliche
Baugerät. Vergütet werden die tatsächlich geleisteten
Arbeitsstunden.
Radlader, bis 45 kW.
Menge: 5,000 St

**01.1600 LKW-Stunden, LKW 12 to**
Stundenlohnarbeiten durch Lastkraftwagen auf Anordnung
des AG ausführen. Der Verrechnungssatz für den
jeweilige LKW umfaßt sämtliche Aufwendungen für den
Einsatz des LKW, insbesondere Gerätevorhalte- und
Betriebsstoffkosten sowie sämtliche Zuschläge
einschließlich der Kosten für den Fahrer.
Der Verrechnungssatz gilt für das zum Zeitpunkt des
Abrufes einsatzbereit auf der Baustelle befindliche
Fahrzeug. Vergütet werden die tatsächlich geleisteten
Arbeitsstunden nach der tatsächlichen Nutzlast des
jeweiligen LKW (ohne Erhöhung der Nutzlaststufe für
Sonderfahrzeuge).
LKW-Kipper mit Allradantrieb, ca. 12 t Nutzlast.
Menge: 5,000 Stk

**01.1610 Stundenlohnarbeiten Polier, Schachtmeister**
Stundenlohnarbeiten durch Arbeitskräfte auf Anordnung
des AG ausführen. Der Verrechnungssatz für die
jeweilige Arbeitskraft umfaßt sämtliche Aufwendungen,
insbesondere den tatsächlichen Lohn einschließlich
vermögenswirksamer Leistungen mit den Zuschlägen für
Gemeinkosten (Sozialkassenbeiträge, Winterbauumlage und
dgl.), sowie Lohn bzw. Gehaltsnebenkosten und Zuschläge
für Überstunden.
Poliere, Schachtmeister oder dgl.
Menge: 10,000 St

**01.1620 Stundenlohnarbeiten Baufacharbeiter**
Stundenlohnarbeiten durch Arbeitskräfte auf Anordnung
des AG ausführen. Der Verrechnungssatz für die
jeweilige Arbeitskraft umfaßt sämtliche Aufwendungen,
insbesondere den tatsächlichen Lohn einschließlich
vermögenswirksamer Leistungen mit den Zuschlägen für
Gemeinkosten (Sozialkassenbeiträge, Winterbauumlage und
dgl.), sowie Lohn- bzw. Gehaltsnebenkosten und
Zuschläge für Überstunden.
Baufacharbeiter (Berufsgruppe V 1).
Menge: 20,000 Stk

**01.1630 Stundenlohnarbeiten Bauwerker**
Stundenlohnarbeiten durch Arbeitskräfte auf Anordnung
des AG ausführen. Der Verrechnungssatz für die
jeweilige Arbeitskraft umfaßt sämtliche Aufwendungen,
insbesondere den tatsächlichen Lohn einschließlich
vermögenswirksamer Leistungen mit den Zuschlägen für
Gemeinkosten (Sozialkassenbeiträge, Winterbauumlage und
dgl.), sowie Lohnbzw. Gehaltsnebenkosten und Zuschläge
für Überstunden.
Bauwerker (Berufsgruppe VII).
Menge: 10,000 St

### Titel 02 Erneuerung Regenwasserhausanschlüsse

*Hinweis*
In die Leitungen der Hauptkanäle sind nach Angabe des
Auftraggebers Abzweige und Sattelstücke für die
Übernahme der vorhanden Senken- und
Regenwasserhausanschlüsse einzubauen.

Der AN hat sich rechtzeitig vor Verlegen der Abzweige
über die vorhandene Lage, Tiefenlage usw. der
Anschlüsse zu erkundigen.
Die Anschlussleitungen sind im Rahmen der Bauarbeiten
für den Hauptkanal freizulegen, glatt abzutrennen und
Zug um Zug, entsprechend den Erfordernissen und der
Erhaltung der Vorflut mittels den erforderlichen
Materialien fachgerecht an den neuen Regewasserkanal
anzuschließen. Die Länge des Übernahmebereiches ist
dabei den technischen Erfordernissen entsprechend, so
gering wie möglich zu gestalten.
Der neue Hauptkanal liegt weitgehend in der Trasse des
vorhandenen Kanals jedoch bis zu 1,50 cm tiefer.
Aus diesem Grunde sind Paßstücke für die
Hausanschlußleitungen vorzuhalten und gegebenenfalls
einzubauen.
In Teilbereichen liegt der vorhandene Hauptkanal
außerhalb der geplanten Rohrleitungstrasse; hierbei
sind die vorhandenen Anschlüsse bis zum neuen
Hauptkanal zu verlängern.
Die Anschlussleitungen befinden sich in Betrieb; eine
etwaig erforderliche Überleitung des Tageswassers wird
nicht gesondert vergütet und ist in die Positionen des
LVs mit einzurechnen.
Eventuelle Mehrkosten durch den Einbau der Paßstücke
sind in die Rohrleitungspreise einzurechnen.

Die Arbeiten für die Hausanschlussleitungen erfolgen im
Zuge der für den Hauptkanal erforderlichen
Grundwasserabsenkung. Eine gesonderte Wasserhaltung für
die Herstellung der Anschlussleitungen wird nicht
vergütet; ein etwaiger Mehraufwand ist in die
Positionen des LVs einzukalkulieren.

Von jedem neu verlegten oder veränderten Haus- oder
Senkenanschluß sind der Bauleitung in zweifacher
Ausfertigung Aufmaßzeichnungen und Fotos vorzulegen.
Die Aufmaßzeichnungen sind gemeinsam mit der örtlichen
Bauleitung zu erstellen. Die Aufmaßzeichnungen sind so
zu bemaßen und zu beschriften, insbesondere die Lage
des Abzweiges und der Endmuffe, daß diese eindeutig in
der Örtlichkeit wieder zu rekonstruieren sind.
Die Aufmaße sind außerdem mit eindeutiger Kennzeichnung
des angeschlossenen Grundstücks zu versehen.

Massenermittlung und Rechnungslegung für Kanal-
Anschlußleitungen listenmäßig. Es müssen die
Gesamtleistungen und Gesamtkosten sowie die
Einzelkosten eines jeden Anschlusses sowie Name und
Anschrift des Anschlußnehmers separat ablesbar sein.
Musterlisten können bei der Bauleitung angefordert
werden. Die Ausschachtungslänge einer Anschlußleitung
wird in der Horizontalen gemessen, und zwar in der
Regel von der Außenkante der Endmuffe bis maximal zur
Außenkante der Abzweigmuffe am Straßenkanal. Die
eventuell notwendigen geringen Arbeitsräume vor und
hinter den Muffen sind anderweitig in die
Einheitspreise einzurechnen.

**02.10 Vorhandenes Rechteck-Verbundsteinpflaster 22,5/11,25/8 cm ausbauen, lagern**
Vorhandenes Rechteck-Verbundsteinpflaster in kleinerern
Teilflächen ausbauen. Die noch brauchbaren
Pflastersteine säubern und zur Wiederverwendung
zwischenlagern. Alle unbrauchbaren Pflastersteine und
das Bettungsmaterial zur Verfügung des Unternehmers
abfahren. Art des Pflasters:
Betonsteinpflaster
Normalstein: 22,5/11,25cm
1/1 Randstein: 22,5/11,25cm
1/2 Randstein: 11,25/11,25cm
In mehreren Teilflächen.
Menge: 50,000 m2

**02.20 Vorh. Rechteck-Verbundsteinpflaster 22,5/11,25/8 cm, verlegen, in Einzelflächen bis 10 m2**
Rechteck-Verbundsteinpflaster des AG, welche im
Rahmen dieser Baumaßnahme gewonnen wurden, in kleineren
Teilfächen einschließlich Pflasterbett herstellen, mit
Pflastersand einschlämmen und überschüssigen Sand
entfernen. Schneiden einzelner Steine einrechnen.
Pflasterbett aus Brechsand-Splitt-Granulat herstellen,
Dicke in verdichtetem Zustand 4 cm. Pflaster in Park-
und sonstigen Nebenflächen. Einzelflächen bis 10 m2.
Betonpflastersteine DIN 18501 - (22,5cm/11,25cm/8cm),
Farbe rot, in Reihen verlegen.
In mehreren Teilflächen.
Menge: 40,000 m2

**02.30 All-Verbund-Pflaster, liefern und verlegen**
All-Verbund-Pflaster mit/ohne Fase, mit
Natursteinvorsatz, gemäß DIN 18501 als Verlegeeinheit/
Handverlegung liefern und mit einer Fugenbreite von 3-5
mm gemäß DIN 18318 und ZTV-Pflaster STB 06  fachgerecht
in mehreren Teilflächen einbauen. Um
bei der Verlegung Farbunterschiede zu vermeiden, müssen
die Pflastersteine wechselweise aus mehreren Paketen
genommen und verlegt werden. Nebenarbeiten für
Randanpassung und Anarbeitung an Einbauten in der
Pflasterfläche werden separat vergütet. Die Fugen der
verlegten Fläche werden  hinsichtlich der
Filterstabilität in Abstimmung mit dem verwendeten
Bettungsmaterial  mit trockenem Sand 0/2 mm oder 0/4
mm, Splittgemisch 1/3 mm oder 2/5 mm oder einem
kornabgestuften Brechsand-Splitt-Gemisch 0/5 mm bei
trockenem Wetter durch Einfegen geschlossen. Es wird
empfohlen, gleiches Material für Pflasterbettung und
Fugenverfüllung zu verwenden. Zur Vermeidung von
Fleckenbildung durch überschüssiges Fugenmaterial beim
Abrütteln ist die trockene Pflasterfläche vollkommen
sauber abzukehren. Das Abrütteln muß quer zum verlegten
Stein mit einem geeigneten Plattenrüttler
(Zentrifugalkraft max. 12 KN Betriebsgewicht 130-160
kg) beginnend vom Rand erfolgen. Bei farbigen Steinen
und strukturierten Pflastern ist der Rüttler mit einer
Plattengleitvorrichtung zu versehen. Nach dem Abrütteln
ist das Einfegen bis zum völligen Fugenschluß zu
wiederholen. Ein erneutes Abrütteln wird empfohlen, um
Fugenschluß und Verfestigung zu verbessern.Die
Verlegehinweise des Herstellers zu den speziellen
Produkten sind zu beachten.
Steinhöhe: 8 cm
Steinabmessungen:
Normalstein: 22,5/11,25cm
1/1 Randstein: 22,5/11,25cm
1/2 Randstein: 11,25/11,25cm
In mehreren Teilflächen.
Farbe: rot
Menge: 10,000 m2

**02.40 Vorh. Betonsteinpflaster ausbauen, 10/20/8 cm**
Vorhandenes Betonsteinpflaster ausbauen.
Sämtliche Pflastersteine sowie das Bettungsmaterial
abfahren und auf geeigneter Verwertungsanlage
entsorgen. Einschließlich aller Transport- und
Verwertungskosten.
Verschiedene Pflasterformate hauptsächlich jedoch
Betonsteinpflaster 10/20/8 cm.
In mehreren Teilflächen.
Menge: 10,000 m2

**02.50 Vorh. Betonsteinpflaster 10/20/8 cm, verlegen, in Einzelflächen bis 10 m2**
Rechteck-Verbundsteinpflaster des AG, welche im
Rahmen dieser Baumaßnahme gewonnen wurden, in kleineren
Teilfächen einschließlich Pflasterbett herstellen, mit
Pflastersand einschlämmen und überschüssigen Sand
entfernen. Schneiden einzelner Steine einrechnen.
Pflasterbett aus Brechsand-Splitt-Granulat herstellen,
Dicke in verdichtetem Zustand 4 cm. Pflaster in Park-
und sonstigen Nebenflächen. Einzelflächen bis 10 m2.
Betonpflastersteine DIN 18501 - (10cm/20cm/8cm),
Farbe grau, in Reihen verlegen.
In mehreren Teilflächen.
Menge: 7,000 m2

**02.60 Betonpflaster 10/20/8 cm, liefern u. verlegen, in Reihen**
Rechteckpflastersteine, mit Natursteinvorsatz, gemäß
DIN 18501 liefern und mit einer Fugenbreite von 3-5 mm
gemäß DIN 18318  nach ZTV-Pflaster STB 06 fachgerecht
in kleineren Teilflächen einbauen. Um bei der Verlegung
Farbunterschiede zu vermeiden, müssen die
Pflastersteine wechselweise aus mehreren Paketen
genommen und verlegt werden. Nebenarbeiten für
Randanpassung und Anarbeitung an Einbauten in der
Pflasterfläche werden separat vergütet. Die Fugen der
verlegten Fläche werden  hinsichtlich der
Filterstabilität in Abstimmung mit dem verwendeten
Bettungsmaterial  mit trockenem Sand 0/2 mm oder 0/4
mm, Splittgemisch 1/3 mm oder 2/5 mm oder einem
kornabgestuften Brechsand-Splitt-Gemisch 0/5 mm bei
trockenem Wetter durch Einfegen geschlossen. Es wird
empfohlen, gleiches Material für Pflasterbettung und
Fugenverfüllung zu verwenden. Zur Vermeidung von
Fleckenbildung durch überschüssiges Fugenmaterial beim
Abrütteln ist die trockene Pflasterfläche vollkommen
sauber abzukehren. Das Abrütteln muß quer zum verlegten
Stein mit einem geeigneten Plattenrüttler
(Zentrifugalkraft max. 12 KN Betriebsgewicht 130-160
kg) beginnend vom Rand erfolgen. Bei farbigen Steinen
und strukturierten Pflastern ist der Rüttler mit einer
Plattengleitvorrichtung zu versehen. Nach dem Abrütteln
ist das Einfegen bis zum völligen Fugenschluß zu
wiederholen. Ein erneutes Abrütteln wird empfohlen, um
Fugenschluß und Verfestigung zu verbessern.Die
Verlegehinweise des Herstellers zu den speziellen
Produkten sind zu beachten. Verlegung in Reihen.
Steinabmessungen: 20/10/8cm; 10/10/8cm.
In mehreren Teilflächen.
Farbe: grau
Menge: 3,000 m2

**02.70 Betonpflaster schneiden, Dicke 8 cm**
Durchgehende Schnitte durch das Betonsteinpflaster nach
Anweisung der Bauleitung herstellen.
Der Schnittverlust ist einzukalkulieren. Dicke des
Betonsteinpflasters 8 cm.
Menge: 25,000 m

**02.80 Vorhandenen Gehwegplattenbelag 30 x 30 cm, aufnehmen, lagern**
Vorhandenen Gehwegplattenbelag aufnehmen. Die noch
brauchbaren Platten säubern, zum Lagerhof des
Auftraggebers transportieren und dort geordnet stapeln.
Alle unbrauchbaren Platten und das Bettungsmaterial zur
Verfügung des Unternehmers abfahren.
Plattengröße: 30 x 30 cm.
In mehreren Teilflächen.
Menge: 12,000 m2

**02.90 Gehwegplatten vorhanden, 30x30 cm, verlegen**
Gehwegplatten des AG verlegen, Paßplatten zuarbeiten.
Anpassung an Einbauten mit Klein oder Mosaikpflaster
herstellen, Pflastersteine vom AN beiliefern.
Plattenbelag mit Pflastersand einschlämmen,
überschüssigen Sand entfernen. Betonplatten 300 x 300 x
50 mm. Platten lagern innerhalb der Baustelle. Platten
rechtwinklig zum Rand verlegen. Bettung aus
Brechsand-Splitt-Gemisch herstellen, Dicke nach dem
Verlegen der Platten 3 cm.
In mehreren Teilflächen.
Menge: 7,000 m2

**02.100 Gehwegplatten 30x30 cm liefern u. verlegen, rechtwinklig**
Gehwegplatten gemäß DIN 18501 liefern und mit einer
Fugenbreite von 3-5 mm (gemäß DIN 18318) nach
ZTV-Pflaster STB 06 fachgerecht in kleineren
Teilflächen einbauen. Um bei der Verlegung
Farbunterschiede zu vermeiden, müssen die
Gehwegplatten wechselweise aus mehreren Paketen
genommen und verlegt werden. Nebenarbeiten für
Randanpassung und Anarbeitung an Einbauten in der
Verlegefläche werden separat vergütet. Die Fugen der
verlegten Fläche werden hinsichtlich der
Filterstabilität in Abstimmung mit dem verwendeten
Bettungsmaterial  mit trockenem Sand 0/2 mm oder 0/4
mm, Splittgemisch 1/3 mm oder 2/5 mm oder einem
kornabgestuften Brechsand-Splitt-Gemisch 0/5 mm bei
trockenem Wetter durch Einfegen geschlossen. Es wird
empfohlen, gleiches Material für Pflasterbettung und
Fugenverfüllung zu verwenden. Zur Vermeidung von
Fleckenbildung durch überschüssiges Fugenmaterial beim
Abrütteln ist die trockene Pflasterfläche vollkommen
sauber abzukehren. Das Abrütteln muß quer zum verlegten
Stein mit einem geeigneten Plattenrüttler
(Zentrifugalkraft max. 12 KN Betriebsgewicht 130-160
kg) beginnend vom Rand erfolgen. Nach dem Abrütteln
ist das Einfegen bis zum völligen Fugenschluß zu
wiederholen. Ein erneutes Abrütteln wird empfohlen, um
Fugenschluß und Verfestigung zu verbessern.Die
Verlegehinweise des Herstellers zu den speziellen
Produkten sind zu beachten. Verlegung rechtwinklig.
Plattenhöhe: 5cm
Plattenabmessungen: 30/30/5cm mit Fase
In mehreren Teilflächen.
Farbe: grau
Menge: 5,000 m2

**02.110 Vorhande Entw.-Rinnensteine ausbauen + lagern, Rinne 1-reihig**
Vorhandene Entwässerungsrinnen aus Betonsteinen
16/16/14 cm bzw. 16/24/14 cm auf Beton verlegt
ausbauen. Die noch brauchbaren Steine säubern und zur
Wiederverwendung zwischenlagern. Alle unbrauchbaren
Steine und das Bettungsmaterial zur Verfügung des AN
auf eine Kippe abfahren. Breite der Rinne: 1-reihig -
17 cm. In mehreren Teillängen.
Menge: 20,000 m

**02.120 Vorhande Entw.-Rinnensteine ausbauen + lagern, Rinne 3-reihig**
Vorhandene Entwässerungsrinnen aus Betonsteinen
16/16/14 cm bzw. 16/24/14 cm auf Beton verlegt
ausbauen. Die noch brauchbaren Steine säubern und zur
Wiederverwendung zwischenlagern. Alle unbrauchbaren
Steine und das Bettungsmaterial zur Verfügung des AN
auf eine Kippe abfahren. Breite der Rinne: 3-reihig -
50 cm. In mehreren Teillängen.
Menge: 25,000 m

**02.130 Rinnensteine 16/24/14 bzw. 16/16/14 1-reihig, liefern, setzen**
Pflasterstreifen aus Betonpflastersteinen DIN 18501,
16/24/14 cm, in Kurven 16/16/14 cm, liefern und setzen,
einschließlich Anpassungen an Strassenabläufe oder
dergleichen. Fugen mit flüssigen Einschlämmmörtel
vollständig verfüllen und mit scharfem Pflastersand
abfegen.
Breite des Pflasterstreifens: 1 Reihe.
Lage: Neben Bordsteine, mit einseitiger Schalung.
Unterbeton aus C 12/15, 15 cm dick. Erd- und
Hinterfüllungsarbeiten in diese Position einrechnen.
In mehreren Teillängen.
Menge: 5,000 m

**02.140 Rinnensteine 16/24/14 bzw. 16/16/14, 3-reihig, liefern u. setzen**
Pflasterstreifen aus Betonpflastersteinen DIN 18501,
16/24/14 cm, in Kurven 16/16/14 cm, liefern und setzen,
einschließlich Anpassungen an Strassenabläufe oder
dergleichen. Fugen mit flüssigen Einschlämmmörtel
vollständig verfüllen und mit scharfem Pflastersand
abfegen.
Breite des Pflasterstreifens: 3 Reihen.
Lage: Neben Bordsteine, mit einseitiger Schalung.
Unterbeton aus C 12/15, 15 cm dick. Erd- und
Hinterfüllungsarbeiten in diese Position einrechnen.
In mehreren Teillängen.
Menge: 5,000 m

**02.150 Rinnensteine vorhanden 16/24/14 bzw. 16/16/14 1-reihig, setzen**
Pflasterstreifen aus vorh. Betonpflastersteinen des AG
DIN 18501,
16/24/14 cm, in Kurven 16/16/14 cm, setzen,
einschließlich Anpassungen an Strassenabläufe oder
dergleichen. Fugen mit flüssigen Einschlämmmörtel
vollständig verfüllen und mit scharfem Pflastersand
abfegen. Steine lagern innerhalb der Baustelle.
Breite des Pflasterstreifens: 1 Reihe.
Lage: Neben Bordsteine, mit einseitiger Schalung.
Unterbeton aus C 12/15, 15 cm dick. Erd- und
Hinterfüllungsarbeiten in diese Position einrechnen.
In mehreren Teillängen.
Menge: 15,000 m

**02.160 Rinnensteine vorhanden 16/24/14 bzw. 16/16/14, 2-reihig, setzen**
Pflasterstreifen aus vorh. Betonpflastersteinen des AG
DIN 18501,
16/24/14 cm, in Kurven 16/16/14 cm, liefern und setzen,
einschließlich Anpassungen an Strassenabläufe oder
dergleichen. Fugen mit flüssigen Einschlämmmörtel
vollständig verfüllen und mit scharfem Pflastersand
abfegen. Steine lagern innerhalb der Baustelle.
Breite des Pflasterstreifens: 2 Reihen.
Lage: Neben Bordsteine, mit einseitiger Schalung.
Unterbeton aus C 12/15, 15 cm dick. Erd- und
Hinterfüllungsarbeiten in diese Position einrechnen.
In mehreren Teillängen.
Menge: 5,000 m

**02.170 Rinnensteine vorhanden 16/24/14 bzw. 16/16/14, 3-reihig, setzen**
Pflasterstreifen aus vorh. Betonpflastersteinen des AG
DIN 18501,
16/24/14 cm, in Kurven 16/16/14 cm, liefern und setzen,
einschließlich Anpassungen an Strassenabläufe oder
dergleichen. Fugen mit flüssigen Einschlämmmörtel
vollständig verfüllen und mit scharfem Pflastersand
abfegen. Steine lagern innerhalb der Baustelle.
Breite des Pflasterstreifens: 3 Reihen.
Lage: Neben Bordsteine, mit einseitiger Schalung.
Unterbeton aus C 12/15, 15 cm dick. Erd- und
Hinterfüllungsarbeiten in diese Position einrechnen.
In mehreren Teillängen.
Menge: 20,000 m

**02.180 Vorh. Hochbordsteine ausbauen und lagern, G = H 15 x 25 cm,**
Vorhandene Hochbordsteine auf Beton verlegt ausbauen.
Die noch brauchbaren Steine säubern und zur
Wiederverwendung zwischenlagern. Alle unbrauchbaren
Steine und das Bettungsmaterial zur Verfügung des
Unternehmers auf eine Kippe abfahren.
Hochbordsteine
Größe H 15 x 25 (15 x 25 x 100 cm).
In mehreren Teillängen.
Menge: 40,000 m

**02.190 Hochbordsteine vorh., neu setzen, H 15 x 25**
Hochbordsteine nach DIN 483 auf ein Beton-Fundament der
Güteklasse C 12/15, Dicke 20 cm, fachgerecht einbauen.
Steine lagern innerhalb der Baustelle.
Die Höhe der einzuschalenden Rückenstütze beträgt 2/3
des Bordsteines. Die Oberkante der Rückenstütze ist
leicht anzuschrägen. Breite der Rückenstütze 15 cm.
Abgerechnet wird nach verlegter Länge ohne Abzug der
Fugen. Bis zu einem Radius von 12 m sind Kurvensteine
zu verwenden. Eine besondere Vergütung der Kurven- und
Einfahrtsteine erfolgt über Zulagen. Alle Sichtflächen
der Bordsteine sollen ausgewaschen / ungewaschen sein.
Erd- und Hinterfüllungsarbeiten sind in diese Position
einzurechnen.
Format: Hochbord 15/12x25x100cm,
Farbe: grau
In mehreren Teillängen.
Menge: 35,000 m

**02.200 Hochbordsteine liefern + setzen, H 15 x 25**
Hochbordsteine nach DIN 483 liefern und auf ein
Beton-Fundament der Güteklasse C 12/15,
Dicke 20 cm fachgerecht einbauen.
Die Höhe der einzuschalenden
Rückenstütze beträgt 2/3 des Bordsteines.
Die Oberkante der Rückenstütze ist leicht
anzuschrägen. Breite der Rückenstütze 15 cm.
Abgerechnet wird nach verlegter Länge ohne
Abzug der Fugen. Bis zu einem Radius von 12m sind
Kurvensteine zu verwenden. Eine besondere  Vergütung
der Kurven- und Einfahrtsteine erfolgt über Zulagen.
Alle Sichtflächen der Bordsteine sollen ausgewaschen
/ ungewaschen sein.
Erd- und Hinterfüllungsarbeiten sind in diese Position
einzurechnen.
Format: Hochbord 15/12x25x100cm; 12/15x25x50cm,
Farbe: grau
In mehreren Teillängen.
Menge: 5,000 m

**02.210 Vorh. Bordst. ausbauen und lagern, T 8 x 20**
Vorhandene Bordsteine auf Beton verlegt ausbauen.
Die noch brauchbaren Steine säubern und zur
Wiederverwendung zwischenlagern. Alle unbrauchbaren
Steine und das Bettungsmaterial zur Verfügung des
Unternehmers auf eine Kippe abfahren.
Hochbordsteine
Größe T 8 x 20 (8 x 20 x 100 cm).
In mehreren Teillängen.
Menge: 5,000 m

**02.220 Bordsteine vorh., neu setzen, T 8 x 20**
Tiefbordsteine des AG nach DIN 483 auf ein
Beton-Fundament der Güteklasse C 12/15, Dicke 20 cm,
fachgerecht einbauen. Steine lagern innerhalb der
Baustelle. Die Höhe der einzuschalenden Rückenstütze
beträgt 2/3 des Bordsteines. Breite der Rückenstütze 15
cm. Die Oberkante der Rückenstütze ist leicht
anzuschrägen. Abgerechnet wird nach verlegter Länge
ohne Abzug der Fugen. Bis zu einem r=20m sind
Kurvensteine zu verwenden. Eine besondere Vergütung der
Kurven- und Einfahrtsteine erfolgt über Zulagen. Alle
Sichtflächen der Bordsteine sollen ausgewaschen /
ungewaschen sein.
Erd- und Hinterfüllarbeiten sind in diese Position
einzurechnen.
Format: Tiefbord mit Fase: 8/20/50cm, 8/20/100cm,
Farbe: grau
In mehreren Teillängen.
Menge: 3,000 m

**02.230 Bordsteine setzen, T 8 x 20**
Tiefbordsteine nach DIN 483 liefern und auf ein
Beton-Fundament der Güteklasse C 12/15, Dicke 20 cm,
fachgerecht einbauen. Die Höhe der einzuschalenden
Rückenstütze beträgt 2/3 des Bordsteines. Breite der
Rückenstütze 15 cm. Die Oberkante der Rückenstütze ist
leicht anzuschrägen. Abgerechnet wird nach verlegter
Länge ohne Abzug der Fugen. Bis zu einem r=20m sind
Kurvensteine zu verwenden. Eine besondere Vergütung der
Kurven- und Einfahrtsteine erfolgt über Zulagen. Alle
Sichtflächen der Bordsteine sollen ausgewaschen /
ungewaschen sein.
Erd- und Hinterfüllarbeiten sind in diese Position
einzurechnen.
Format: Tiefbord mit Fase: 8/20/50cm, 8/20/100cm,
Farbe: grau
In mehreren Teillängen.
Menge: 2,000 m

**02.240 Bordsteine trennen, H 15 x 30 oder 15 x 25**
Bordsteine auf Paßmaß trennen. Schutt wird Eigentum des
AN und ist von der Baustelle zu entfernen. Trennung
quer zum Bordstein. Bordsteine aus Beton, H 15 x 30
oder 15 x 25.
Menge: 5,000 St

**02.250 Bordsteine trennen, T 8 x 25 oder 8 x 20**
Bordsteine auf Paßmaß trennen. Schutt wird Eigentum des
AN und ist von der Baustelle zu entfernen. Trennung
quer zum Bordstein. Bordsteine aus Beton, T 8 x 25 oder
8 x 20.
Menge: 3,000 St

**02.260 Straßenbefestigung aufreißen + aufnehmen, d = 8 bis 15 cm**
Bituminöse Straßenbefestigung einschließlich
Schotterunterbau aufreißen und aufnehmen, als
Zulage zu den Erdarbeiten.
Anfallendes Material in Eigentum des AN übernehmen und von der Baustelle entfernen.
Aufbruch der Straßenbefestigung in der erforderlichen Breite sowohl für die Herstellung
von Rohrleitungen, Bauwerke oder Kabelgräben.
Für Regenwasserkanäle DN 300 bis DN 800.
Dicke der bituminösen Straßenbefestigung
von über 8 bis 15 cm.
Dicke des Schotterunterbaus bis 20 cm.
In kleineren Teilflächen.
Menge: 10,000 m2

**02.270 Straßenbefestigung aufreißen + aufnehmen, d = 15-25 cm**
Bituminöse Straßenbefestigung wie vor
beschrieben aufnehmen
Zulage zu den Erdarbeiten.
Dicke der bituminösen Straßenbefestigung über
15 bis 25 cm.
In kleineren Teilflächen.
Menge: 90,000 m2

**02.280 Zulage f. Entsorgung von teerkontaminiertem Material**
Zulage für die ordnungsgemäße Entsorgung von
teerkontaminiertem Aufbruchmaterial.
Das Material wird Eigentum des AN und muß unternehmerseitig ohne Rücknahmeverpflichtung
gemäß den gesetzlichen Bestimmungen zu einer
anerkannten Aufbereitungsanlage transportiert werden,
wo es dann entsprechend der Deponieklasse II
aufbereitet wird.
Entsorgungsnachweise sind beizubringen.
Die teerhaltigen Schichten sind von den darunterliegenden Schichten, soweit möglich, zu lösen;
die Mehrkosten sind einzurechnen.
Menge: 15,000 t

**02.290 Bodenmassen in Handschachtung ausheben, Bodenklasse 3-5**
Bodenmassen verschiedener Bodenarten, von Hand, für die
Freilegung von Versorgungsleitungen in
unterschiedlichen Längen, Tiefen und Breiten ausheben,
seitlich lagern und die Baugrube wieder verfüllen und
gründlich verdichten. Nicht einbaufähige und verdrängte
Bodenmassen zur Verfügung des Auftragnehmers abfahren
und durch Füllkies ersetzen. Der Füllkies wird
besonders vergütet. Ausführung dieser Leistung zu
Lasten des Bauherrn bedarf der besonderen Anordnung
durch die Bauleitung.
Bodenklasse 3 bis 5 DIN 18300, leicht bis schwer
lösbare Bodenarten.
Gemeinsames Aufmaß sofort bei der Bauausführung
erforderlich.
Menge: 10,000 m3

**02.300 Schürfgruben herstellen u. wiederverfüllen**
Schürfgruben (Querschläge-Suchschachtungen)
in kurzen Teilabschnitten vorsichtig von Hand
in der erforderlichen Breite herstellen und
wiederverfüllen.
Mit Hilfe dieser Schürfgruben vorhandene Versorgungsleitungen örtlich feststellen.
Aufbruch und Wiederherstellung befestigter
Oberflächen werden extra vergütet.
Vorgefundene Versorgungsleitungen einmessen,
Aufmaße der Bauleitung sofort  aushändigen.
Vergütet werden nur Schürfgruben, welche vor
dem Beginn der Erdarbeiten durchgeführt werden.
Tiefe der Schürfgruben mehr als 0,80 m bis zu 1,00 m.
Menge: 20,000 m

**02.310 Schürfungen herstellen, Tiefe mehr als 1,00 bis 1,50 m**
Schürfungen wie vor beschrieben herstellen.
Tiefe der Schürfgruben mehr als 1,00 m bis zu
1,50 m.
Menge: 20,000 m

**02.320 Erschwernis kreuzende Druckleitungen**
Erschwernis für Suchen, Freilegen, Sichern und
Unterfahren von vorhandenen Druckrohrleitungen der Gas-
und Wasserversorgung welche im Zuge der Erdarbeiten in
der neuen Rohrleitungstrasse vorgefunden werden.
Handschachtung an Versorgungsleitungen wird nicht
gesondert vergütet und ist in diese Position
einzukalkulieren. Aufmaße der Bauaufsicht sofort zur
Anerkennung vorlegen. Kreuzung der Leitungen unter
einem Winkel von
45° bis 90°.
Menge: 15,000 Stk

**02.330 Erschwernis kreuzende Entwässerungsleitungen**
Erschwernis für Suchen, Freilegen, Sichern und
Unterfahren von vorhandenen Entwässerungsleitungen,
welche im Zuge der Erdarbeiten in der neuen
Rohrleitungstrasse vorgefunden werden.
Handschachtung an Versorgungsleitungen wird nicht
gesondert vergütet und ist in diese Position
einzukalkulieren. Aufmaße der Bauaufsicht sofort zur
Anerkennung vorlegen. Kreuzung der Leitungen unter
einem Winkel von 45° bis 90°.
Menge: 40,000 Stk

**02.340 Erschwernis kreuzende Kabel**
Erschwernis für Suchen, Freilegen, Sichern und
Unterfahren von Kabeln oder gleichartigen
Versorgungsleitungen, einschließlich Abdecksteine,
Schutzrohre, Halbschalen und dergleichen, welche im
Zuge der Erdarbeiten in der neuen Rohrleitungstrasse
vorgefunden werden. Handschachtung an
Versorgungsleitungen wird nicht gesondert vergütet und
ist in diese Position einzukalkulieren
Aufmaße der Bauaufsicht sofort zur Anerkennung
vorlegen. Kreuzung der Leitungen unter einem Winkel von
45° bis 90°. Kabelpaket innerhalb einer Breite von 1 m
werden als "1 Stück" abgerechnet.
Menge: 10,000 Stk

**02.350 Erschwernis längsverlegte Kabel**
Erschwernis für Suchen, Freilegen, Sichern und
Unterfahren von Kabeln oder gleichartigen
Versorgungsleitungen, einschließlich Abdecksteine,
Schutzrohre, Halbschalen und dergleichen.
Handschachtung an Versorgungsleitungen wird nicht
gesondert vergütet und ist in diese Position
einzukalkulieren. Lage der vorgefundenen und
gesicherten Leitungen einmessen und das Aufmaß der
Bauaufsicht sofort zur Anerkennung vorlegen. Kreuzung
der Leitungen im schleifenden
Schnitt, unter einem Winkel von 0° bis 45°.
Menge: 10,000 m

**02.360 Erschwernis längsverlegte Druckleitung**
Erschwernis für Suchen, Freilegen, Sichern und
Unterfahren von Druckleitungen. Aufmaße der Bauaufsicht
sofort zur Anerkennung vorlegen.
Handschachtung an Versorgungsleitungen wird nicht
gesondert vergütet und ist in diese Position
einzukalkulieren. Lage der vorgefundenen Leitungen
parallel zur Baugrube oder in einem schleifenden
Schnitt von 0° bis 45°.
Menge: 10,000 m

**02.370 Erschwernis längsverlegte Entwässerungsleitungen**
Erschwernis für Suchen, Freilegen, Sichern und
Unterfahren von Entwässerungsleitungen aller Art.
Aufmaße der Bauaufsicht sofort zur Anerkennung vorlegen. Handschachtung an Versorgungsleitungen wird
nicht gesondert vergütet und ist in diese Position
einzukalkulieren. Lage der vorgefundenen Leitungen
parallel zur Baugrube oder in einem schleifenden
Schnitt von 0° bis 45°.
Menge: 5,000 m

**02.380 Erschwernis für Ziegelabbruch**
Erschwernis für Abbrechen, Zerkleinern und Beseitigen
von altem Ziegel- oder Bruchsteinmauerwerk in
Zementmörtel, welches in der Baugrube vorgefunden wird.
Einschl. aller Transport- und Verwertungskosten einer
geeigneten Verwertungsanlage. Eingeschlossen sind
sämtliche Erd-, Verdichtungs- und Verfüllungsarbeiten.
Verfüllung mit brauchbaren auf der Baustelle gewonnenen
Bodenmassen. In kleinen Teilabschnitten.
Vergütet werden nur Stücke über 0,1 m3 Inhalt.
Menge: 5,000 m3

**02.390 Erschwernis für Betonabbruch**
Erschwernis für Abbrechen, Zerkleinern und Beseitigen
von unbewehrtem Beton, welches in der Baugrube
vorgefunden wird.
Einschl. aller Transport- und Verwertungskosten einer
geeigneten Verwertungsanlage. Eingeschlossen sind
sämtliche Erd-, Verdichtungs- und Verfüllungsarbeiten.
Verfüllung mit brauchbaren auf der Baustelle gewonnenen
Bodenmassen. In kleinen Teilabschnitten.
Vergütet werden nur Stücke über 0,1 m3 Inhalt.
Menge: 5,000 m3

**02.400 Beton liefern und einbauen, C 12/15**
Beton frei Baustelle liefern und zur Sicherung
von Kanalkreuzungen, Versorgungsleitungen,
Rohreinmündungen usw. in kleineren Abmessungen fachgerecht einbauen, einschließlich Ab-
fuhr der verdrängten Bodenmassen. Einzelaufmaße sofort der örtlichen Bauaufsicht zur
Anerkennung vorlegen.
Betongüte C 12/15.
Menge: 5,000 m3

**02.410 Boden lösen Bodenkl. 3-5 T = 0,70 m**
Boden aus Abtragstrecken profilgerecht lösen
und planeben abtragen.
Bodenklasse 3 bis 5 DIN 18300, leicht bis
schwer lösbare Bodenarten.
Bauwerke hinterfüllen und ggf. überschütten
sowie Leitungsgräben verfüllen.
Abgerechnet wird nach Abtragsprofilen, bei Ab-
schachtungstiefen bis 0,70 m.
Boden geht in Eigentum des AN über und ist ordungsgemäß
zu entsorgen.
Menge: 140,000 m3

**02.420 Anschluss-Leitungen freilegen, trennen und umklemmen, T = bis 1,50m**
Vorhandene Anschlußleitungen im Zuge der Erd- und
Verbauarbeiten für den Straßenkanal suchen, freilegen,
glatt trennen und umklemmen, Bauschutt zur Verfügung
des AN beseitigen, Schneiden und Einpassen der Rohre in
den Einheitspreis einrechnen, Baugrube nach Herstellung
des neuen Anschlusses an den neuen Kanal verfüllen und
verdichten. Oberflächenarbeiten werden gesondert
vergütet.
Tiefenlage der Anschlußleitungen bis 1,50 m.
Vorh. Anschlußleitungen DN 100 - 200.
Freilegen der Anschlußleitungen im Bereich des
aufgenommenen oder zu verdämmenden vorhandenen
Hauptkanals im Fahrbahn oder Rad-Gehwegbereich.
Es handelt sich um vorhandene Senken- und
Regenwasserhausanschlüsse verschiedener Materialien.
Alle Anschlüsse sind in Betrieb.
Schneiden und Einpassen der Rohre in den Einheitspreis
einrechnen.
Rohrmaterial: Rohre DN 150 PP (neu)
Menge: 21,000 Stk

**02.430 Anschluss-Leitungen freilegen, trennen und umklemmen, T = 1,51m bis 2,51m**
Vorhandene Anschlußleitungen im Zuge der Erd- und
Verbauarbeiten für den Straßenkanal suchen, freilegen,
glatt trennen und umklemmen, Bauschutt zur Verfügung
des AN beseitigen, Schneiden und Einpassen der Rohre in
den Einheitspreis einrechnen, Baugrube nach Herstellung
des neuen Anschlusses an den neuen Kanal verfüllen und
verdichten. Oberflächenarbeiten werden gesondert
vergütet.
Tiefenlage der Anschlußleitungen von 1,50 m bis 2,50 m.
Vorh. Anschlußleitungen DN 100 - 200.
Freilegen der Anschlußleitungen im Bereich des
aufgenommenen oder zu verdämmenden vorhandenen
Hauptkanals im Fahrbahn oder Rad-Gehwegbereich.
Es handelt sich um vorhandene Senken- und
Regenwasserhausanschlüsse verschiedener Materialien.
Alle Anschlüsse sind in Betrieb.
Schneiden und Einpassen der Rohre in den Einheitspreis
einrechnen.
Rohrmaterial: Rohre DN 150 PP (neu)
Menge: 32,000 Stk

**02.440 TV-Inspektion vorh. RW-Hausanschlussleitungen mit Schiebekamera**
Inspektion der RW-Hausanschlussleitungen mittels
Schiebekamera mit schwenkbarem Kamerakopf nach
Baufortschritt für einzelne Anschlüsse durchführen.

Die Ausführung dieser Leistung zu Lasten des Bauherrn
bedarf der besonderen Anordnung durch die Bauleitung.

Termin für die Inspektion rechtzeitig mit der
Bauleitung abstimmen.
Grundsätzlich werden die Anschlussleitungen vor der
Befahrung nicht gereinigt.
In der Regel sind die zu inspizierenden
Anschlussleitungen im Kanalnetz bis zur
Grundstücksgrenze bzw. zur Senke zu durchfahren.
Die Durchfahrung wird vom freigelegten Hausanschluss im
Bereich der geplanten Übernahme des Anschlusses an den
neu zu verlegenden RW-Kanal aus vorgenommen.

Die Messung der Distanz der Anschlussleitung beginnt im
Bereich des freigelegten Hausanschlusses bei 0,00 m.
Bei erreichter Grundstücksgrenze, Senken oder
Revisionsschacht ist die Leitungsinspektion mit EH
(Ende Haltung) und HL (Haltungslänge) abzuschließen.

Es ist für jede durchfahrende Leitung ein
Leitungsbericht anzufertigen, der in diese Position
einzukalkulieren ist.

Die Abrechnung erfolgt nach Zeitaufwand für das
Durchfahren der Anschlussleitungen.
Inspektion der Hausanschlussleitungen DN 100 bis DN
200.
In mehreren Einzellängen.

Die TV-Inspektion ist auf nummerierten und
beschrifteten CD`s oder DVD`s (keine Videobänder) im
mpg. Format abzuspeichern.

Die Datenträger sind einzukalkulieren.
Menge: 30,000 h

**02.450 Kopfloch herstellen und wiederverfüllen**
Kopfloch in Boden nach Bodenklasse 3 bis 5 DIN
18300 fachgerecht herstellen und ordnungsgemäß
wiederverfüllen.
Zulage zum Rohrgraben.
Tiefenlage der Anschlußleitungen von 1,00 m bis 1,50 m
Kopfloch für die Einbindung der vorhandenen, zu
verlängernden RW-Anschlussleitungen von DN 100 bis DN
200.
Menge: 25,000 St

**02.460 Minierung herstellen**
Minierung unter vorhandene Entwässerungsrinne und
vorhandenes Zaunfundament herstellen.
Länge der Minierung bis 1,00 m
In kleineren Teilabschnitten.
Menge: 17,000 Stk

**02.470 Abmauerung Rohrleitung DN 300 zur Verdämmung**
Abmauerung der Rohrleitung DN 300 B zur Verdämmung des
vorhandenen Kanals im Zuge der Einbindung der
vorhandenen RW-Haus- und Senkenanschlüsse wasserdicht
herstellen.
Vorhandene Anlage ist nicht mehr in Betrieb.
Menge: 4,000 Stk

**02.480 Abmauerung Rohrleitung DN 500 zur Verdämmung**
Abmauerung der Rohrleitung DN 500 B zur Verdämmung des
vorhandenen Kanals im Zuge der Einbindung der
vorhandenen RW-Haus- und Senkenanschlüsse wasserdicht
herstellen.
Vorhandene Anlage ist nicht mehr in Betrieb.
Menge: 8,000 Stk

**02.490 Abmauerung Rohrleitung DN 700 zur Verdämmung**
Abmauerung der Rohrleitung DN 700 B zur Verdämmung des
vorhandenen Kanals im Zuge der Einbindung der
vorhandenen RW-Haus- und Senkenanschlüsse wasserdicht
herstellen.
Vorhandene Anlage ist nicht mehr in Betrieb.
Menge: 4,000 Stk

**02.500 Vorh. unbrauchbare Kanalleitungen abbrechen, T = bis 1,50 m**
Vorhandene unbrauchbare Kanalleitungen im Zuge der Erd-
und Verbauarbeiten, gegebenenfalls auch im Zuge von
Wasserhaltungsarbeiten, restlos abbrechen, Bauschutt
zur Verfügung des AN abfahren.
Die vorhandenen Kanäle sind in Betrieb und müssen Zug
um Zug stillgelegt werden.
Es handelt sich um Regenwasser-Haus- und
Senkenanschlussleitungen DN 100 - 200,
Rohrsohlentiefe bis 1,50 m.
In kleineren Teillängen.
Menge: 35,000 m

**02.510 Vorh. unbrauchbare Kanalleitungen abbrechen, T = 1,51 m bis 2,50 m**
Vorhandene unbrauchbare Kanalleitungen im Zuge der Erd-
und Verbauarbeiten, gegebenenfalls auch im Zuge von
Wasserhaltungsarbeiten, restlos abbrechen, Bauschutt
zur Verfügung des AN abfahren.
Die vorhandenen Kanäle sind in Betrieb und müssen Zug
um Zug stillgelegt werden.
Es handelt sich um Regenwasser-Haus- und
Senkenanschlussleitungen DN 100 - 200,
Rohrsohlentiefe von mehr als 1,51 m bis 2,50 m.
In kleineren Teillängen.
Menge: 50,000 m

**02.520 Kanalgraben ausheben + verfüllen, Tiefe = bis 1,50 m**
Kanalgraben für die Herstellung von Anschlußleitungen
in der erforderlichen Breite entsprechend DIN EN 1610
profilgerecht ausheben und verfüllen. Baugrubensohlen
nach DIN EN 1610 und den statischen Erfordernissen
vorbereiten, profilieren und verdichten. Verfüllen der
Baugruben nach den ZTV A-StB 97.
Abrechnungstiefe: Von Geländeoberkante bzw. Unterkante
Straßenaufbau bis zur Wasserlaufsohle.
Die gemittelte Ausschachtungstiefe der Haltung wird
zugrunde gelegt.
Aushubmassen können nur teilweise seitlich
gelagert werden; sie sind weitestgehend
längszutransportieren und zwischenzulagern.
Gewachsener, wiederverbendbarer Boden wieder einbauen.
Verschiedene Bodenarten sind -soweit möglich- zu
trennen. Die Mehrkosten dafür sind einzurechnen.
Verdrängte Aushubmassen gehen in das Eigentum des AN
über und sind abzufahren; Lieferung von
Ersatzboden wird extra vergütet.
Baugrubenwände nach DIN 4124 verbauen.
Grabenverbau wird nicht extra vergütet und
muss in diese Position eingerechnet werden.
Boden der Bodenklassen 3 bis 5, DIN 18300.
Kanalgraben für Rw-Haus- und Senkenanschlüsse DN 100
bis DN 200,
Rohrsohlentiefe bis 1,50 m.
Menge: 60,000 m

**02.530 Kanalgraben ausheben + verfüllen, Tiefe = 1,51-2,50 m**
Kanalgraben für die Herstellung von Anschlußleitungen
in der erforderlichen Breite entsprechend DIN EN 1610
profilgerecht ausheben und verfüllen. Baugrubensohlen
nach DIN EN 1610 und den statischen Erfordernissen
vorbereiten, profilieren und verdichten. Verfüllen der
Baugruben nach den ZTV A-StB 97.
Abrechnungstiefe: Von Geländeoberkante bzw. Unterkante
Straßenaufbau bis zur Wasserlaufsohle.
Die gemittelte Ausschachtungstiefe der Haltung wird
zugrunde gelegt.
Aushubmassen können nur teilweise seitlich
gelagert werden; sie sind weitestgehend
längszutransportieren und zwischenzulagern.
Gewachsener, wiederverbendbarer Boden wieder einbauen.
Verschiedene Bodenarten sind -soweit möglich- zu
trennen. Die Mehrkosten dafür sind einzurechnen.
Verdrängte Aushubmassen gehen in das Eigentum des AN
über und sind abzufahren; Lieferung von
Ersatzboden wird extra vergütet.
Baugrubenwände nach DIN 4124 verbauen.
Grabenverbau wird nicht extra vergütet und
muss in diese Position eingerechnet werden.
Boden der Bodenklassen 3 bis 5, DIN 18300.
Kanalgraben für Rw-Haus- und Senkenanschlüsse DN 100
bis DN 200,
Rohrsohlentiefe von mehr als 1,51 m bis 2,50 m.
Menge: 90,000 m

**02.540 Kanalgraben ausheben + verfüllen, Tiefe = 2,51-3,50 m**
Kanalgraben für die Herstellung von Anschlußleitungen
in der erforderlichen Breite entsprechend DIN EN 1610
profilgerecht ausheben und verfüllen. Baugrubensohlen
nach DIN EN 1610 und den statischen Erfordernissen
vorbereiten, profilieren und verdichten. Verfüllen der
Baugruben nach den ZTV A-StB 97.
Abrechnungstiefe: Von Geländeoberkante bzw. Unterkante
Straßenaufbau bis zur Wasserlaufsohle.
Die gemittelte Ausschachtungstiefe der Haltung wird
zugrunde gelegt.
Aushubmassen können nur teilweise seitlich
gelagert werden; sie sind weitestgehend
längszutransportieren und zwischenzulagern.
Gewachsener, wiederverbendbarer Boden wieder einbauen.
Verschiedene Bodenarten sind -soweit möglich- zu
trennen. Die Mehrkosten dafür sind einzurechnen.
Verdrängte Aushubmassen gehen in das Eigentum des AN
über und sind abzufahren; Lieferung von
Ersatzboden wird extra vergütet.
Baugrubenwände nach DIN 4124 verbauen.
Grabenverbau wird nicht extra vergütet und
muss in diese Position eingerechnet werden.
Boden der Bodenklassen 3 bis 5, DIN 18300.
Kanalgraben für Rw-Haus- und Senkenanschlüsse DN 100
bis DN 200,
Rohrsohlentiefe von mehr als 2,51 m bis 3,50 m.
Menge: 10,000 m

**02.550 PP-Abwasserrohre einbauen, L = höchstens 2,00 m, DN 200**
Abwasserkanalrohre nach DIN EN 1610 in vorh. Gräben
einbauen.
REHAU AWADUKT PP SN 10 RAUSISTO, oder ein
gleichwertiges Fabrikat.
Hochlast-Vollwand-Kanalrohre mit Steckmuffe und festeingelegtem Sicherheitsdichtsystem, nach DIN EN 1852,
Rohrreihe SN8 / S11,2 bzw. S13,3 ÖNORM EN 1852 geprüft,
hochabriebfest durch RAUSISTO, ohne Zusatz von
Füllstoffen,
Werkstoff: RAU-PP RAUSISTO, ungefüllt,
Farbe: azurblau
Rohrlängen von höchstens 2,00 m.
Rohrdurchmesser DN 200.
Die Lieferung und der Einbau des Bettungsmaterials für
die Rohrleitung unter- und oberhalb gemäß Herstellerangaben ist in diese Position einzukalkulieren, ebenso
wie die zusätzlichen Erdarbeiten unterhalb der Rohrleitung.  Der Bodenaushub geht in Eigentum des AN über
und ist abzufahren.
Menge: 5,000 m

**02.560 PP-Abwasserrohre einbauen, L = höchstens 2,00 m, DN 160**
Abwasserkanalrohre nach DIN EN 1610 in vorh. Gräben
einbauen.
REHAU AWADUKT PP SN 10 RAUSISTO, oder ein
gleichwertiges Fabrikat.
Hochlast-Vollwand-Kanalrohre mit Steckmuffe und festeingelegtem Sicherheitsdichtsystem, nach DIN EN 1852,
Rohrreihe SN8 / S11,2 bzw. S13,3 ÖNORM EN 1852 geprüft,
hochabriebfest durch RAUSISTO, ohne Zusatz von
Füllstoffen,
Werkstoff: RAU-PP RAUSISTO, ungefüllt,
Farbe: azurblau
Rohrlängen von höchstens 2,00 m.
Rohrdurchmesser DN 160.
Die Lieferung und der Einbau des Bettungsmaterials für
die Rohrleitung unter- und oberhalb gemäß Herstellerangaben ist in diese Position einzukalkulieren, ebenso
wie die zusätzlichen Erdarbeiten unterhalb der Rohrleitung.  Der Bodenaushub geht in Eigentum des AN über
und ist abzufahren.
Menge: 145,000 m

**02.570 PP-Abwasserrohre einbauen, L = höchstens 2,00 m DN 110**
PP-Abwasserkanalrohre nach DIN EN 1852, Reihe SN 4,
ohne Füllstoffe, AWADUKT oder ein gleichwertiges
Produkt nach DIN EN 1610 in vorhandene Gräben nach
Vorschrift des Lieferwerks einbauen.
Rohrlängen von höchstens 2,00 m.
Einbau des Schachtfutters mit besonderer Vergütung.
Rohrdurchmesser DN 110
Menge: 10,000 m

**02.580 FABEKUN-Sattelstück DN/OD 160/90°, DN 800**
FABEKUN-Sattelstück DN/OD 160/90°, System Funke
(www.funkegruppe.de) oder ein gleichwertiges Fabrikat
liefern und einbauen, mit gelenkiger Steckmuffe
(Kugelgelenk), abwinkelbar von 0-13°, zum
nachträglichem Anschluss von Rohren.
Einbau in Beton- und Stahlbetonrohre nach DIN EN 1916
und
DIN V 1201. Rohrdurchmesser DN 800.

Im Einheitspreis ist der fachgerechte Anschluss mittels
Kernbohrgerät (Bohrung: 200 mm) am Hauptkanal
einzurechnen. Die Verarbeitungsvorschriften des
Herstellers sind zu beachten.
Menge: 29,000 Stk

**02.590 FABEKUN-Sattelstück DN/OD 160/90°, DN 700**
FABEKUN-Sattelstück DN/OD 160/90°, System Funke
(www.funkegruppe.de) oder ein gleichwertiges Fabrikat
liefern und einbauen, mit gelenkiger Steckmuffe
(Kugelgelenk), abwinkelbar von 0-13°, zum
nachträglichem Anschluss von Rohren.
Einbau in Beton- und Stahlbetonrohre nach DIN EN 1916
und
DIN V 1201. Rohrdurchmesser DN 700.

Im Einheitspreis ist der fachgerechte Anschluss mittels
Kernbohrgerät (Bohrung: 200 mm) am Hauptkanal
einzurechnen. Die Verarbeitungsvorschriften des
Herstellers sind zu beachten.
Menge: 4,000 Stk

**02.600 FABEKUN-Sattelstück DN/OD 160/90°, DN 500**
FABEKUN-Sattelstück DN/OD 160/90°, System Funke
(www.funkegruppe.de) oder ein gleichwertiges Fabrikat
liefern und einbauen, mit gelenkiger Steckmuffe
(Kugelgelenk), abwinkelbar von 0-13°, zum
nachträglichem Anschluss von Rohren.
Einbau in Beton- und Stahlbetonrohre nach DIN EN 1916
und
DIN V 1201. Rohrdurchmesser DN 500.

Im Einheitspreis ist der fachgerechte Anschluss mittels
Kernbohrgerät (Bohrung: 200 mm) am Hauptkanal
einzurechnen. Die Verarbeitungsvorschriften des
Herstellers sind zu beachten.
Menge: 19,000 Stk

**02.610 Formstücke als Zulage, Bogen, DN 160**
Formstück als Zulage,
Material: REHAU AWADUKT PP SN 10 RAUSISTO
oder ein gleichwertiges Fabrikat mit Steckmuffe und
festeingelegtem Sicherheitsdichtsystem
Ringsteifigkeit mind. 10 kN/m² (SN10), ohne Zusatz von
Füllstoffen,
Werkstoff: RAU-PP, ungefüllt
Farbe: azurblau
AWADUKT PP SN 10 BOGEN DN 160.
Menge: 220,000 Stk

**02.620 Redu-Stück einbauen, DN 200/160**
AWADUKT PP SN 10 Übergangsrohr (Redu-Stück)
einbauen, als Zulage
DN 200/160.
Menge: 10,000 Stk

**02.630 Formstücke als Zulage, Überschiebmuffe, DN 160**
Formstück als Zulage,
Material: REHAU AWADUKT PP SN 10 RAUSISTO
oder ein gleichwertiges Fabrikat mit Steckmuffe und
festeingelegtem Sicherheitsdichtsystem
Ringsteifigkeit mind. 10 kN/m² (SN10),
ohne Zusatz von Füllstoffen,
Werkstoff: RAU-PP, ungefüllt
Farbe: azurblau
AWADUKT PP SN 10 Überschiebmuffe DN 160.
Menge: 70,000 Stk

**02.640 Formstücke als Zulage, AWADUKT PP, DN 160/160**
Formstück als Zulage,
Material: REHAU AWADUKT PP SN 10 RAUSISTO
oder ein gleichwertiges Fabrikat mit Steckmuffe und
festeingelegtem Sicherheitsdichtsystem
Ringsteifigkeit mind. 10 kN/m² (SN10),
ohne Zusatz von Füllstoffen,
Werkstoff: RAU-PP, ungefüllt
Farbe: azurblau
AWADUKT PP SN 10, Einfachabzweig.
DN 160/160, Abgang 45ø.
Menge: 3,000 Stk

**02.650 Formstücke als Zulage, Überschiebmuffe, DN 110**
Formstück als Zulage,
Material: REHAU PP SN 4
oder ein gleichwertiges Fabrikat
mit Steckmuffe und festeingelegtem Sicherheitsdichtsystem
ohne Zusatz von Füllstoffen,
Werkstoff: RAU-PP, ungefüllt
Farbe: azurblau
AWADUKT PP SN 4 Überschiebmuffe
DN 110.
Menge: 2,000 Stk

**02.660 Reparaturmanschetten einbauen, DN 150**
Reparaturmanschetten zur Abdichtung von Verbindungsstellen der Rohre mit glatten Enden, wasserdicht nach
den Vorschriften des jeweiligen Lieferwerks einbauen.
Lieferwerk: Hermann Mücher GmbH + Co.KG
  D 5830 Schwelm
  Tel. 02336 / 6011
oder ein gleichwertiges Produkt mit PA-I-Prüfzeichen.
Abzudichtende Rohrmaterialien: Steinzeug bzw. Beton.
Profil DN 160 vorhanden
PP DN 160 neu.
Gewählte PE-Manschetten-Profile 100 mm breit
(Profil 3).
Menge: 10,000 Stk

**02.670 Reparaturmanschetten einbauen, DN 200**
Reparaturmanschetten wie vor beschrieben einbauen.
Abzudichtende Rohrmaterialien: Steinzeug bzw. Beton.
Profil DN 200.
PP DN 160 neu.
Gewählte PE-Manschetten-Profile 100 mm breit
(Profil 3).
Menge: 6,000 Stk

**02.680 Anschlussstück KGUS-PE, DN 160**
Anschlussstück KGUS-PE von Steinzeug-Spitzende
(Steckmuffe L/Verbindungssystem F) auf AWADUKT PP-Muffe
(oder ein gleichwertiges Produkt)
Farbe: schwarz/braun,
nach Herstellervorschrift einbauen
Rohrdurchmesser DN 160.
Menge: 10,000 Stk

**02.690 KGUSM-PE einbauen, DN 160**
Anschlussstück KGUSM-PE von AWADUKT PP-Spitzende
(oder ein gleichwertiges Produkt) auf Steinzeug-Muffe
(Steckmuffe L/ Verbindungssystem F)
Farbe: schwarz/braun
nach Herstellervorschrift einbauen
Rohrdurchmesser DN 160.
Menge: 10,000 Stk

**02.700 Nichtbindigen Füllboden, Bodenklasse 3**
Nichtbindigen Füllboden
leichter Boden der Bodenklasse 3 nach DIN 18300
bzw. Sand oder Mittelkies bis 18 mm Korngröße liefern,
Boden der Zuordnungsklasse Z 0 gemäß LAGA-Richtlinie.
Primärrohstoff.
Einschließlich Abfahren der verdrängten, ungeeigneten
Bodenmassen. Als Zulage zu den Erdarbeiten.
Ausführung dieser Position nur mit Zustimmung des
Auftraggebers bzw. der Bauüberwachung. Abgerechnet wird
an Hand von Wiegenachweisen einer amtlich geeichten
Waage mit einem vereidigten Wiegemeister.
Menge: 150,000 t

**02.710 Bit. Decke fräsen, Tiefe 3-5 cm, Breite 30 cm**
Bituminöse Decke fräsen oder schälen und reinigen. Anfallendes Material wird Eigentum des
AN; es ist von der Baustelle zu entfernen.
Flächen im Bereich von Zwickel und Streifen.
Frästiefe über 3 bis 5 cm.
Breite der Flächen 30 cm.
Menge: 15,000 m2

**02.720 Planumsflächen +- 2 cm**
Planumsflächen für den weiteren Aufbau längs
und quer profilieren und verdichten.
Rohplanumsflächen nach Durchführung der Erdarbeiten,
im Fahrbahnbereich.
Max. Abweichung von der Sollhöhe +- 2 cm.
Menge: 190,000 m2

**02.730 Kies-Frostschutzschicht herstellen, Kg. 0/32**
Kies-Frostschutzschicht im Bereich von
Rohrleitungsgräben und Arbeitsräumen an
Bauwerken herstellen.
Einbaudicke: bis 33 cm.
Körnung 0/32.
Menge: 190,000 m2

**02.740 Schottertragschicht herstellen, d = 20 cm, Kg. 0/45**
Schottertragschicht im Bereich von Rohrleitungsgräben und Arbeitsräumen von Bauwerken
herstellen.
Einbaudicke 20 cm.
Verformungsmodul EV2 auf der Oberfläche min.
180 MN/m2.
Körnung 0/45.
Material: Kalkstein-Mineralgemisch.
Menge: 190,000 m2

**02.750 Bit. Tragschicht herstellen, d = 8 cm, Mischgut Kg. 0/32**
Bituminöse Tragschicht im gesamten Straßenbereich
  herstellen
  einschichtig,
  Einbaudicke 8 cm.
  Mischgutart CS.
  Mischgut 0/32.
  Einbau zwischen Randeinfassungen.
  Bindemittel Straßenbaubitumen 50/70 DIN EN 12591
Menge: 190,000 m2

**02.760 Asphaltbinder liefern und einbauen, D = 4 cm**
Asphaltbinder ZTV Asphalt- StB einbauen und
verdichten,
Einbaudicke 4,0 cm, Mischgut, Körnung 0/16,
Bindemittel Straßenbaubitumen 50/70 DIN EN 12591,
Mineralstoffe Edelsplitt.
Einbau zwischen Randeinfassungen.
Menge: 100,000 m2

**02.770 Bituminöses Bindemittel aufsprühen**
Bituminöses Bindemittel, Bindemittelmenge
  0,3kg/m2 aufsprühen, auf zusammenhängenden
  Flächen, Zwickel und Streifen.
  Verschmutzte Unterlage vorher reinigen.
  Kehrgut in Eigentum des AN übernehmen und
  von der Baustelle entfernen.
Menge: 200,000 m2

**02.780 Fugen herst., Dicke 4,0 cm, Breite 10 mm**
Fugen in der Dicke der bituminösen Deckschicht
mit schmelzbarem Bitumen-Dichtungsband herstellen.
Vor dem Einbau der Deckschicht vorhandene Wandung säubern, soweit erforderlich trocknen und
mit bituminösem Voranstrich versehen.
Nach dem Trocknen des Voranstriches Fugenband
an der zu verklebenden Seite leicht anschmelzen und an die Wandung gleichmäßig anpressen.
Dicke der Deckschicht 4,0 cm,
Fugenbreite 10 mm.
Fugen als Randfugen vor Borden, Übergängen,
Regeneinläufen u.ä.
Menge: 240,000 m

**02.790 Asphaltbeton Kg. 0/8 einbauen und verdicht**
Asphaltbetondeckschicht, Heißeinbau, ZTV Asphalt-StB,
einbauen und verdichten,
Mischgut, Körnung 0/8, Edelsplitt,
Einbaudicke 4,0 cm,
Bindemittel Straßenbaubitumen 50/70 DIN EN 12591,
für Straßen der Bauklassen III und IV
Menge: 120,000 m2

**02.800 Aufmaßzeichnungen, Fotos herstellen**
Aufmaß- und Abrechnungszeichnungen für Kanal-
Anschlußleitungen herstellen und der Bauleitung
aushändigen.
Folgende Einzelheiten aufmessen und eintragen:
Objekt- und Straßenbezeichnung.
Name und Anschrift des Anschlußnehmers.
Lage und Tiefenlage des Anschlußstutzens am Hauptkanal;
Lage und Tiefenlage des Endstutzens auf dem
Anliegergrundstück;
Lage eventueller Abwinkelungen, Knicke, Gefällewechsel
o.ä.Aufmaß der Hausanschlüsse nach vermessungstechnischen Grundsätzen so durchführen, daß die
aufgeführten Bedingungen eindeutig bestimmt und die
Rohrleitungen jederzeit wieder auffindbar sind.
Musterbeispiele ggf. bei der Bauleitung anfordern.
Aufmaß- und Abrechnungszeichnungen und Fotos sind
in 2-facher Ausfertigung vorlegen.
Die Wasserlaufsohlen des Rohrstutzens an der Hauptleitung und am Rohrende sowie die Geländehöhe an diesen
Stellen auf das Höhenfestpunktnetz einnivellieren.
Folge der Einzelrohre, Form- und Paßstücke skizzenhaft
darstellen.
Die Aufmaß- und Abrechnungsskizzen sind durch die
örtliche Bauleitung durch Unterschrift anerkennen zu
lassen.
Die Aufmaßzeichnungen sind gemeinsam mit der örtlichen
Bauleitung zu erstellen.
Es handelt sich um Regenwasserkanal-Haus- und
Senkenanschlüsse.
Menge: 54,000 Stk

**02.810 BaugeräteStunden, Bagger bis 4 m3**
Stundenlohnarbeiten durch Baugeräte auf Anordnung des
AG ausführen. Der Verrechnungssatz für das jeweilige
Gerät umfaßt sämtliche Aufwendungen für den Einsatz,
insbesondere Gerätevorhalte- und Betriebsstoffkosten sowie sämtliche Zuschläge einschließlich
der Kosten für das Bedienungspersonal.
Der Verrechnungssatz gilt für das zum Zeitpunkt des
Abrufes einsatzbereit auf der Baustelle befindliche
Baugerät. Vergütet werden die tatsächlich geleisteten
Arbeitsstunden.
Bagger bis 0,4 m3.
Menge: 3,000 St

**02.820 BaugeräteStunden, Radlader bis 45 PS**
Stundenlohnarbeiten durch Baugeräte auf Anordnung des
AG ausführen. Der Verrechnungssatz für das jeweilige
Gerät umfaßt sämtliche Aufwendungen für den Einsatz,
insbesondere Gerätevorhalte- und Betriebs- stoffkosten
sowie sämtliche Zuschläge einschließlich der Kosten für
das Bedienungspersonal.
Der Verrechnungssatz gilt für das zum Zeitpunkt des
Abrufes einsatzbereit auf der Baustelle befindliche
Baugerät. Vergütet werden die tatsächlich geleisteten
Arbeitsstunden.
Radlader, bis 45 kW.
Menge: 3,000 St

**02.830 LKW-Stunden, LKW 12 to**
Stundenlohnarbeiten durch Lastkraftwagen auf Anordnung
des AG ausführen. Der Verrechnungssatz für den
jeweilige LKW umfaßt sämtliche Aufwendungen für den
Einsatz des LKW, insbesondere Gerätevorhalte- und
Betriebsstoffkosten sowie sämtliche Zuschläge
einschließlich der Kosten für den Fahrer.
Der Verrechnungssatz gilt für das zum Zeitpunkt des
Abrufes einsatzbereit auf der Baustelle befindliche
Fahrzeug. Vergütet werden die tatsächlich geleisteten
Arbeitsstunden nach der tatsächlichen Nutzlast des
jeweiligen LKW (ohne Erhöhung der Nutzlaststufe für
Sonderfahrzeuge).
LKW-Kipper mit Allradantrieb, ca. 12 t Nutzlast.
Menge: 3,000 Stk

**02.840 Stundenlohnarbeiten Polier, Schachtmeister**
Stundenlohnarbeiten durch Arbeitskräfte auf Anordnung
des AG ausführen. Der Verrechnungssatz für die
jeweilige Arbeitskraft umfaßt sämtliche Aufwendungen,
insbesondere den tatsächlichen Lohn einschließlich
vermögenswirksamer Leistungen mit den Zuschlägen für
Gemeinkosten (Sozialkassenbeiträge, Winterbauumlage und
dgl.), sowie Lohn bzw. Gehaltsnebenkosten und Zuschläge
für Überstunden.
Poliere, Schachtmeister oder dgl.
Menge: 5,000 St

**02.850 Stundenlohnarbeiten Baufacharbeiter**
Stundenlohnarbeiten durch Arbeitskräfte auf Anordnung
des AG ausführen. Der Verrechnungssatz für die
jeweilige Arbeitskraft umfaßt sämtliche Aufwendungen,
insbesondere den tatsächlichen Lohn einschließlich
vermögenswirksamer Leistungen mit den Zuschlägen für
Gemeinkosten (Sozialkassenbeiträge, Winterbauumlage und
dgl.), sowie Lohn- bzw. Gehaltsnebenkosten und
Zuschläge für Überstunden.
Baufacharbeiter (Berufsgruppe V 1).
Menge: 10,000 Stk

**02.860 Stundenlohnarbeiten Bauwerker**
Stundenlohnarbeiten durch Arbeitskräfte auf Anordnung
des AG ausführen. Der Verrechnungssatz für die
jeweilige Arbeitskraft umfaßt sämtliche Aufwendungen,
insbesondere den tatsächlichen Lohn einschließlich
vermögenswirksamer Leistungen mit den Zuschlägen für
Gemeinkosten (Sozialkassenbeiträge, Winterbauumlage und
dgl.), sowie Lohnbzw. Gehaltsnebenkosten und Zuschläge
für Überstunden.
Bauwerker (Berufsgruppe VII).
Menge: 5,000 St

USt %: 19,00
